# Démolition d'un plafond suspendu démontable à lames métalliques

- Propriété du fichier: CYPE INGENIEROS, S.A.
- Format: FIEBDC-3/2002
- Zone géographique: Maroc
- Devise: MAD
- Coûts indirects: 3.00 %
- Frais généraux: 13.00 %
- Bénéfice: 6.00 %
- TVA: 20.00 %

## F Aménagements et finitions

### FL Revêtements de plafonds

#### FLD Démolition

**FLD060** m² Démolition d'un plafond suspendu démontable à lames métalliques, situé à une hauteur supérieure ou égale à 4 m, avec des moyens manuels, sans détériorer les éléments constructifs auxquels il est fixé, et chargement manuel dans le camion ou la benne.
Démolition d'un plafond suspendu démontable à lames métalliques, situé à une hauteur supérieure ou égale à 4 m, avec des moyens manuels, sans détériorer les éléments constructifs auxquels il est fixé, et chargement manuel dans le camion ou la benne.
Inclut: Démolition de l'élément. Fragmentation des décombres en pièces maniables. Retrait et stockage des décombres. Nettoyage des restes d'ouvrage. Chargement manuel des décombres dans le camion ou la benne.
Critère de métré de projet: Surface mesurée selon documentation graphique du Projet.
Critère de mesure de l'ouvrage: On mesurera la surface réellement démolie selon les spécifications du Projet.
Critère d'évaluation économique: Le prix comprend la démolition de la structure métallique de fixation, de l'habillage des poutres et des arrêts.

| Code | U | Désignation | Quantité | Prix | Montant |
|---|---|---|---|---|---|
| mo113 | h | Ouvrier d'exécution I/OE1 construction. (main-d'œuvre) | 0.394 | 41.24 | 16.25 |
| % | % | Frais de chantier des unités d'ouvrage | 2 % | 16.25 | 0.33 |
|  |  | Coûts directs |  |  | 16.58 |
