# Plafond suspendu démontable

- Propriété du fichier: CYPE INGENIEROS, S.A.
- Format: FIEBDC-3/2002
- Zone géographique: Maroc
- Coûts indirects: 3.00 %
- Frais généraux: 13.00 %
- Bénéfice: 6.00 %
- TVA: 20.00 %

## F Aménagements et finitions

### FL Revêtements de plafonds

#### FLE Plafonds suspendus démontables

**FLE050** m² Plafond suspendu démontable, situé à une hauteur inférieure à 4 m, décoratif D148 "KNAUF", constitué de plaques de plâtre lisses Danoline finition Corridor R Borde D de 9,5x400x1800 mm, avec des profilés occultés.
Fourniture et montage d'un plafond suspendu démontable, situé à une hauteur inférieure à 4 m, décoratif D148 "KNAUF", constitué de plaques de plâtre lisses Danoline finition Corridor R Borde D de 9,5x400x1800 mm, suspendues au plafond à l'aide de profilés occultés, comprenant profils Flex et des profilés angulaires d'arrêt fixés au plafond à l'aide de tiges et de crochets. Comprend les accessoires de fixation, complètement installé.
Inclut: Implantation des axes de l'ossature modulaire. Nivellement et mise en place des profilés angulaires. Implantation des profilés de l'ossature. Signalisation des points d'ancrage au plancher. Nivellement et suspension des profilés de l'ossature. Mise en place des plaques.
Critère de métré de projet: Surface mesurée entre les parements, selon documentation graphique du Projet, sans déduire les ouvertures pour les installations.
Critère de mesure de l'ouvrage: On mesurera la surface réellement exécutée selon les spécifications du Projet, sans décompter les ouvertures pour les installations.

| Code | U | Désignation | Quantité | Prix | Montant |
|---|---|---|---|---|---|
| mt12ppk030c | m² | Plaque de plâtre lisse Danoline finition Corridor, R Borde D "KNAUF" de 9,5x400x1800 mm, pour plafonds révisables, y compris profilé Flex, selon NF EN 13964. (matériau) | 1.050 | 93.35 | 98.02 |
| mt12pfk050d | m | Profilé angulaire Danoline 20x40x3050 mm "KNAUF", pour finition Corridor, en acier galvanisé, selon NF EN 13964. (matériau) | 0.400 | 2.87 | 1.15 |
| op00fre010 |  | Fraiseuse. | 1.000 | 0.00 | 0.00 |
| op00ato010 |  | Tournevis. | 1.000 | 0.00 | 0.00 |
| mo015 | h | Compagnon professionnel III/CP2 monteur de faux plafonds en plaques de plâtre. (main-d'œuvre) | 0.218 | 4.39 | 0.96 |
| mo082 | h | Ouvrier professionnel II/OP monteur de faux plafonds en plaques de plâtre. (main-d'œuvre) | 0.218 | 3.77 | 0.82 |
| % | % | Coûts directs complémentaires | 2 % | 100.95 | 2.02 |
|  |  | Coûts directs |  |  | 102.97 |
