# Fermeture de dénivelé verticale dans un changeant de niveau de faux plafond démontable, constituée de plaques de plâtre sur des profilés métalliques, pour la fermeture d'un espace de 20 cm de hauteur

- Propriété du fichier: CYPE INGENIEROS, S.A.
- Format: FIEBDC-3/2002
- Zone géographique: Maroc
- Devise: MAD
- Coûts indirects: 3.00 %
- Frais généraux: 13.00 %
- Bénéfice: 6.00 %
- TVA: 20.00 %

## F Aménagements et finitions

### FL Revêtements de plafonds

#### FLE Plafonds suspendus démontables, en plaques de plâtre

**FLE100** m Fermeture de dénivelé verticale dans un changeant de niveau de faux plafond démontable, constituée de plaques de plâtre sur des profilés métalliques, pour la fermeture d'un espace de 20 cm de hauteur.
Réalisation de fermeture de dénivelé verticale dans un changeant de niveau de faux plafond démontable, via plaques de plâtre fixées sur des profilés métalliques, pour la fermeture d'un espace de 20 cm de hauteur. Comprend les découpes, la fixation avec du mortier adhésif, la pâte à joints et la bande de joints.
Inclut: Implantation et tracé sur les parements de l'emplacement de la fermeture de dénivelé. Présentation et découpe des pièces. Montage des profilés. Mise en place des plaques. Traitement des joints.
Critère de métré de projet: Longueur moyenne selon documentation graphique du Projet.
Critère de mesure de l'ouvrage: On mesurera la longueur réellement exécutée selon les spécifications du Projet.

| Code | U | Désignation | Quantité | Prix | Montant |
|---|---|---|---|---|---|
| mt12psg225 | m | Profilé en acier galvanisé, pour le soutien de la paroi dans des faux plafonds accessibles. (matériau) | 2.100 | 23.57 | 49.50 |
| mt12psg010c | m² | Plaque de plâtre A / NF EN 520 - 1200 / longueur / 18 / bord aminci. (matériau) | 0.224 | 83.68 | 18.74 |
| mt12psg035a | kg | Mortier adhésif, selon NF EN 14496. (matériau) | 0.200 | 6.15 | 1.23 |
| mt12psg030a | kg | Mortier pour joints, selon NF EN 13963. (matériau) | 0.400 | 13.44 | 5.38 |
| mt12psg040a | m | Bande de joints. (matériau) | 2.100 | 0.36 | 0.76 |
| mo015 | h | Compagnon professionnel III/CP2 monteur de faux plafonds en plaques de plâtre. (main-d'œuvre) | 0.908 | 48.45 | 43.99 |
| mo082 | h | Ouvrier professionnel II/OP monteur de faux plafonds en plaques de plâtre. (main-d'œuvre) | 0.908 | 41.60 | 37.77 |
| % | % | Coûts directs complémentaires | 2 % | 157.37 | 3.15 |
|  |  | Coûts directs |  |  | 160.52 |
