# Revêtement intumescent EI 15 (299 microns) et application d'une couche d'impression étanche à deux composants, à base de résines époxy et phosphate de zinc, couleur gris

- Propriété du fichier: CYPE INGENIEROS, S.A.
- Format: FIEBDC-3/2002
- Zone géographique: Maroc
- Coûts indirects: 3.00 %
- Frais généraux: 13.00 %
- Bénéfice: 6.00 %
- TVA: 16.00 %

## F Aménagements et finitions

### FP Peintures

#### FPI Peintures intumescentes

**FPI010** m² Revêtement intumescent EI 15 (299 microns) et application d'une couche d'impression étanche à deux composants, à base de résines époxy et phosphate de zinc, couleur gris.
Préparation et protection des éléments métalliques par application de revêtement intumescent, en émulsion aqueuse monocomposant, couleur blanc, finition mate lisse, jusqu'à obtenir une résistance au feu de 15 minutes, avec une épaisseur minimum de 299 microns. Comprend le grattage des oxydes, le nettoyage superficiel et application d'une couche d'impression étanche à deux composants, à base de résines époxy et phosphate de zinc, couleur gris, avec un rendement supérieur ou égal à 0,125 l/m² (pour une épaisseur minimale de film sec de 50 microns).
Inclut: Todas. Préparation et nettoyage de la surface support. Application d'une couche d'impression. Application des couches de finition.
Critère de métré de projet: Surface résultant du développement des surfaces métalliques qui composent la structure, selon documentation graphique du Projet.
Critère de mesure de l'ouvrage: On mesurera la surface réellement exécutée selon les spécifications du Projet, résultant du développement des profils métalliques qui composent la structure.

| Code | U | Désignation | Quantité | Prix | Montant |
|---|---|---|---|---|---|
| mt27plj030a | l | Impression scelleuse à deux composants pour intérieur, à base de résines époxy et phosphate de zinc, couleur gris, appliquée avec brosse, rouleau ou pistolet. (matériau) | 0.125 | 14.84 | 1.86 |
| mt27pwj010a | kg | Revêtement intumescent, en émulsion aqueuse monocomposant, couleur blanc, finition mate lisse, appliqué au pistolet haute pression ou à la brosse. (matériau) | 0.658 | 14.28 | 9.40 |
| op00tal020 |  | Agitateur. | 1.000 | 0.00 | 0.00 |
| mo036 | h | Compagnon professionnel III/CP2 peintre. (main-d'œuvre) | 0.086 | 3.85 | 0.33 |
| mo071 | h | Ouvrier professionnel II/OP peintre. (main-d'œuvre) | 0.086 | 3.42 | 0.29 |
| % | % | Coûts directs complémentaires | 2 % | 11.88 | 0.24 |
|  |  | Coûts directs |  |  | 12.12 |
