# Traitement de finition superficielle sur chantier d'un revêtement intérieur de marbre

- Propriété du fichier: CYPE INGENIEROS, S.A.
- Format: FIEBDC-3/2002
- Zone géographique: Maroc
- Devise: MAD
- Coûts indirects: 3.00 %
- Frais généraux: 13.00 %
- Bénéfice: 6.00 %
- TVA: 20.00 %

## F Aménagements et finitions

### FS Revêtements de sols

#### FSI Pierre naturelle

**FSI050** m² Traitement de finition superficielle sur chantier d'un revêtement intérieur de marbre.
Rendu brillant par voie mécanique sur site d'un revêtement intérieur en marbre, avec des meules de 400 ou plus, application préalable de liquide de cristallisation Inclut: Rendu brillant. Repassage des coins intérieurs difficils d'accès.
Critère pour le métré: Surface mesurée selon documentation graphique du Projet.
Critère pour le mémoire: On mesurera la surface réellement exécutée selon les spécifications du Projet.

| Code | U | Désignation | Quantité | Prix | Montant |
|---|---|---|---|---|---|
| mt18tsm110a | l | Liquide de cristallisation, de couleur blanche, avec pH de 2,5, pour le traitement superficiel de cristallisation associé à un rendu brillant, dans les revêtements de sols en pierre naturelle ou en granito. (matériau) | 0.125 | 228.49 | 28.56 |
| mq08war155 | h | Polisseuse de sol pour le polissage des revêtements en pierre naturelle ou en granito, composée d'un tampon en laine d'acier ou en éponge synthétique. (matériel) | 0.150 | 20.65 | 3.10 |
| op00lij010 |  | Ponceuse-polisseuse. | 1.000 | 0.00 | 0.00 |
| mo037 | h | Compagnon professionnel III/CP2 polisseur de revêtements de sols. (main-d'œuvre) | 0.165 | 57.50 | 9.49 |
| % | % | Frais de chantier des unités d'ouvrage | 2 % | 41.15 | 0.82 |
|  |  | Coûts directs |  |  | 41.97 |
