# Protection d'un arbre existant avec des grilles amovibles de 3,50x2,00 m

- Propriété du fichier: CYPE INGENIEROS, S.A.
- Format: FIEBDC-3/2002
- Zone géographique: Maroc
- Coûts indirects: 3.00 %
- Frais généraux: 13.00 %
- Bénéfice: 6.00 %
- TVA: 20.00 %

## P Interventions préalables

### PO Protections

#### POB Arbres

**POB010** U Protection d'un arbre existant avec des grilles amovibles de 3,50x2,00 m, constituées d'un grillage à maille électrosoudée de 200x100 mm de pas de maille et de poteaux verticaux de 40 mm de diamètre, finition galvanisée, placés sur des bases préfabriquées en béton fixées au revêtement de sol. Les grilles étant amortissables en 5 utilisations et les bases en 5 utilisations.
Protection d'un arbre existant avec des grilles amovibles de 3,50x2,00 m, constituées d'un grillage à maille électrosoudée avec plis de renfort, de 200x100 mm de pas de maille, avec des fils horizontaux de 5 mm de diamètre et verticaux de 4 mm, soudés aux extrémités à des poteaux verticaux de 40 mm de diamètre, finition galvanisée, amortissables en 5 utilisations et bases préfabriquées en béton fixées au revêtement de sol, de 65x24x12 cm, avec 8 trous, pour le support des poteaux, amortissables en 5 utilisations, afin d'empêcher les coups de machine pendant les travaux à proximité. Comprend de montage, platines de 20x4 mm et éléments de fixation au revêtement de sol, la maintenance dans des conditions sûres pendant toute la période de temps où elle est requise et le démontage.
Inclut: Montage. Fixation des bases au revêtement de sol. Démontage postérieur. Transport jusqu'au lieu de stockage ou retrait à la benne.
Critère de métré de projet: Nombre d'unités prévues, selon documentation graphique du Projet.
Critère de mesure de l'ouvrage: On mesurera le nombre d'unités réellement exécutées selon les spécifications du Projet.

| Code | U | Désignation | Quantité | Prix | Montant |
|---|---|---|---|---|---|
| mt50spv020 | U | Clôture transportable de 3,50x2,00 m, constituée d'un grillage avec des plis de renfort, de 200x100 mm de pas de maille, avec des fils de fer horizontaux de 5 mm de diamètre et verticaux de 4 mm de diamètre, soudés aux extrémités à des poteaux verticaux de 40 mm de diamètre, finition galvanisé, pour la délimitation provisoire de la zone de travaux, y compris les anneaux pour l'union aux poteaux. (matériau) | 0.600 | 24.45 | 14.67 |
| mt50spv025 | U | Base préfabriquée en béton, de 65x24x12 cm, avec 8 orifices, renforcée avec des tiges en acier, comme support de clôture transportable. (matériau) | 0.600 | 3.82 | 2.29 |
| mt07ala111ba | m | Platine en acier laminé NF EN 10025 S275JR, de profilé plat laminé à chaud, de 20x4 mm, pour applications structurales. (matériau) | 0.720 | 0.93 | 0.67 |
| mo020 | h | Compagnon professionnel III/CP2 VRD espaces privés. (main-d'œuvre) | 0.084 | 4.25 | 0.36 |
| mo113 | h | Ouvrier d'exécution I/OE1 VRD espaces privés. (main-d'œuvre) | 0.168 | 3.55 | 0.60 |
| % | % | Coûts directs complémentaires | 2 % | 18.59 | 0.37 |
|  |  | Coûts directs |  |  | 18.96 |
