# Grille électrosoudée métallique pour la protection d'un vide d'excavation de parois moulées

- Propriété du fichier: CYPE INGENIEROS, S.A.
- Format: FIEBDC-3/2002
- Zone géographique: Maroc
- Devise: MAD
- Coûts indirects: 3.00 %
- Frais généraux: 13.00 %
- Bénéfice: 6.00 %
- TVA: 20.00 %

## S Sécurité et santé

### SC Équipements de protection collective

#### SCC Protection des excavations de pieux et de parois moulées

**SCC020** m² Grille électrosoudée métallique pour la protection d'un vide d'excavation de parois moulées.
Protection d'un vide d'excavation de paroi moulée, à l'aide de plaques de grille électrosoudée avec platine d'acier galvanisé de 30x2 mm en quadrillage de 30x30 mm, avec châssis électrosoudé, placées les unes contre les autres de manière à couvrir la totalité du vide, amortissables en 150 utilisations.
Critère pour le métré: Surface mesurée selon Plan général de coordination en matière de sécurité et de protection de la santé.
Critère pour le mémoire: La surface mesurée sera celle réellement montée selon spécifications d'Étude ou d'Étude Basique de Sécurité et Santé.

| Code | U | Désignation | Quantité | Prix | Montant |
|---|---|---|---|---|---|
| mt26btr010a | m² | Grille électrosoudée avec platine d'acier galvanisé de 30x2 mm en quadrillage de 30x30 mm, avec châssis électrosoudé. (matériau) | 0.007 | 539.29 | 3.78 |
| mo120 | h | Ouvrier Sécurité et Santé. (main-d'œuvre) | 0.110 | 48.31 | 5.31 |
| % | % | Frais de chantier des unités d'ouvrage | 2 % | 9.09 | 0.18 |
|  |  | Coûts directs |  |  | 9.27 |
