# Médecine préventive et premiers soins

- Propriété du fichier: CYPE INGENIEROS, S.A.
- Format: FIEBDC-3/2002
- Zone géographique: Maroc
- Devise: MAD
- Coûts indirects: 3.00 %
- Frais généraux: 13.00 %
- Bénéfice: 6.00 %
- TVA: 20.00 %

## S Sécurité et santé

### SM Médecine préventive et premiers soins

#### SMX Médecine préventive et premiers soins

**SMX010** U Médecine préventive et premiers soins.
Prix: 1091.12
Médecine préventive et premiers soins, nécessaires pour le respect de la norme en vigueur en matière de Sécurité et Santé au Travail.
Critère d'évaluation économique: Le prix comprend le renouvellement du matériel et des médicaments.
Critère pour le métré: Nombre d'unités prévues, selon Plan général de coordination en matière de sécurité et de protection de la santé.
Critère pour le mémoire: On mesurera le nombre d'unités réellement réalisées selon spécifications d'Étude ou d'Étude Basique de Sécurité et Santé.

| Code | U | Désignation | Prix |
|---|---|---|---|
| % | % | Frais de chantier des unités d'ouvrage | 0.00 |
