# Démontage de radiateur à panneaux de 40 kg de poids maximum

- Propriété du fichier: CYPE INGENIEROS, S.A.
- Format: FIEBDC-3/2002
- Zone géographique: Maroc
- Devise: MAD
- Coûts indirects: 3.00 %
- Frais généraux: 13.00 %
- Bénéfice: 6.00 %
- TVA: 20.00 %

## T Équipements techniques

### TC ECS et chauffage

#### TCD Dépose

**TCD010** U Démontage de radiateur à panneaux de 40 kg de poids maximum, avec des moyens manuels, et récupération, entassement et montage du matériau au même emplacement, en laissant la prise et la sortie avec des couvercles provisoires, et chargement manuel dans le camion ou la benne.
Démontage de radiateur à panneaux de 40 kg de poids maximum, avec des moyens manuels, et récupération, entassement et montage du matériau au même emplacement, en laissant la prise et la sortie avec des couvercles provisoires, et chargement manuel dans le camion ou la benne.
Inclut: Démontage de l'élément. Classement et étiquetage. Stockage des matériaux à réutiliser. Repositionnement et connexion de l'élément. Retrait et entassement des restes de travaux. Nettoyage des restes d'ouvrage. Chargement manuel des restes de travaux dans le camion ou la benne.
Critère pour le métré: Nombre d'unités prévues, selon documentation graphique du Projet.
Critère pour le mémoire: On mesurera le nombre d'unités réellement démontées selon les spécifications du Projet.
Critère d'évaluation économique: Le prix comprend le démontage des accessoires et des supports de fixation.

| Code | U | Désignation | Quantité | Prix | Montant |
|---|---|---|---|---|---|
| mt38www010 | U | Produits complémentaires pour installation de chauffage. (matériau) | 1.000 | 22.50 | 22.50 |
| mo004 | h | Compagnon professionnel III/CP2 chauffagiste. (main-d'œuvre) | 1.007 | 50.94 | 51.30 |
| mo103 | h | Ouvrier professionnel II/OP chauffagiste. (main-d'œuvre) | 1.007 | 43.70 | 44.01 |
| % | % | Frais de chantier des unités d'ouvrage | 2 % | 117.81 | 2.36 |
|  |  | Coûts directs |  |  | 120.17 |
