# Luminaire sur pied

- Propriété du fichier: CYPE INGENIEROS, S.A.
- Format: FIEBDC-3/2002
- Zone géographique: Maroc
- Devise: MAD
- Coûts indirects: 3.00 %
- Frais généraux: 13.00 %
- Bénéfice: 6.00 %
- TVA: 20.00 %

## T Équipements techniques

### TE Éclairage

#### TEI Équipements intérieurs

**TEI220** U Luminaire sur pied.
Luminaire sur pied orientable, de 725x220x55 mm, pour 1 lampe fluorescente TC-L de 55 W, avec corps de luminaire en aluminium, imitation titane; diffuseur acrylique microprismatique à lumière directe et diffuseur acrylique transparent à lumière indirecte; protection IP20 et isolation classe F; détecteur de mouvement; interrupteur avec cellule photoélectrique, mât de 1,8 m de hauteur et base carrée en acier inoxydable. Comprend les lampes.
Inclut: Montage, connexion et contrôle de son bon fonctionnement.
Critère pour le métré: Nombre d'unités prévues, selon documentation graphique du Projet.
Critère pour le mémoire: On mesurera le nombre d'unités réellement exécutées selon les spécifications du Projet.

| Code | U | Désignation | Quantité | Prix | Montant |
|---|---|---|---|---|---|
| mt34lyd150a | U | Luminaire sur pied orientable, de 725x220x55 mm, pour 1 lampe fluorescente TC-L de 55 W, avec corps de luminaire en aluminium, imitation titane; diffuseur acrylique microprismatique à lumière directe et diffuseur acrylique transparent à lumière indirecte; protection IP20 et isolation classe F; détecteur de mouvement; interrupteur avec cellule photoélectrique, mât de 1,8 m de hauteur et base carrée en acier inoxydable. (matériau) | 1.000 | 11024.02 | 11024.02 |
| mt34tuf020j | U | Lampe fluorescente compacte TC-L de 55 W. (matériau) | 1.000 | 86.88 | 86.88 |
| mo003 | h | Compagnon professionnel III/CP2 électricien. (main-d'œuvre) | 0.110 | 59.36 | 6.53 |
| mo102 | h | Ouvrier professionnel II/OP électricien. (main-d'œuvre) | 0.110 | 51.08 | 5.62 |
| % | % | Frais de chantier des unités d'ouvrage | 2 % | 11123.05 | 222.46 |
|  |  | Coûts directs |  |  | 11345.51 |
