# Démontage de tubes d'acier inoxydable de plus de 2" de diamètre

- Propriété du fichier: CYPE INGENIEROS, S.A.
- Format: FIEBDC-3/2002
- Zone géographique: Maroc
- Devise: MAD
- Coûts indirects: 3.00 %
- Frais généraux: 13.00 %
- Bénéfice: 6.00 %
- TVA: 20.00 %

## T Équipements techniques

### TG Installations de gaz

#### TGD Dépose

**TGD010** m Démontage de tubes d'acier inoxydable de plus de 2" de diamètre, en installation en surface de gaz, avec des moyens manuels, sans détériorer les éléments constructifs auxquels ils sont fixés, et chargement manuel dans le camion ou la benne.
Démontage de tubes d'acier inoxydable de plus de 2" de diamètre, en installation en surface de gaz, avec des moyens manuels, sans détériorer les éléments constructifs auxquels ils sont fixés, et chargement manuel dans le camion ou la benne.
Inclut: Démontage de l'élément. Obturation des conduites connectées à l'élément. Retrait et stockage du matériau démonté. Nettoyage des restes d'ouvrage. Chargement manuel du matériau démonté et des restes d'ouvrage dans le camion ou la benne.
Critère pour le métré: Longueur mesurée selon documentation graphique du Projet.
Critère pour le mémoire: On mesurera la longueur réellement démontée selon les spécifications du Projet.

| Code | U | Désignation | Quantité | Prix | Montant |
|---|---|---|---|---|---|
| mo010 | h | Compagnon professionnel III/CP2 installateur de gaz. (main-d'œuvre) | 0.116 | 50.94 | 5.91 |
| mo109 | h | Ouvrier professionnel II/OP installateur de gaz. (main-d'œuvre) | 0.116 | 43.70 | 5.07 |
| % | % | Frais de chantier des unités d'ouvrage | 2 % | 10.98 | 0.22 |
|  |  | Coûts directs |  |  | 11.20 |
