# Annulation d'une prise de téléphone en installation intérieure, avec des moyens manuels, et charge manuel des décombres dans le camion ou la benne

- Propriété du fichier: CYPE INGENIEROS, S.A.
- Format: FIEBDC-3/2002
- Zone géographique: Maroc
- Coûts indirects: 3.00 %
- Frais généraux: 13.00 %
- Bénéfice: 6.00 %
- TVA: 20.00 %

## T Équipements techniques

### TL Installations électriques

#### TLD Dépose

**TLD180** U Annulation d'une prise de téléphone en installation intérieure, avec des moyens manuels, et charge manuel des décombres dans le camion ou la benne.
Annulation d'une prise de téléphone en installation intérieure, en retirant les mécanismes, la boîte encastrée ou de surface et le câblage jusqu'à la boîte de déviation, avec des moyens manuels. Comprend le nettoyage, l'entassement, le retrait et la charge manuel des décombres dans le camion ou la benne.
Inclut: Démontage manuel de l'élément. Enlèvement et entassement du matériau démonté. Nettoyage des restes d'ouvrage. Charge manuelle du matériau démonté et des restes d'ouvrage dans le camion ou la benne.
Critère de métré de projet: Nombre d'unités prévues, selon documentation graphique du Projet.
Critère de mesure de l'ouvrage: On mesurera le nombre d'unités réellement exécutées selon les spécifications du Projet.

| Code | U | Désignation | Quantité | Prix | Montant |
|---|---|---|---|---|---|
| mo001 | h | Compagnon professionnel III/CP2 installateur en télécommunications. (main-d'œuvre) | 0.405 | 48.45 | 19.62 |
| mo056 | h | Ouvrier professionnel II/OP installateur en télécommunications. (main-d'œuvre) | 0.405 | 41.54 | 16.82 |
| % | % | Coûts directs complémentaires | 2 % | 36.44 | 0.73 |
|  |  | Coûts directs |  |  | 37.17 |
