# Entrée d'air en polypropylène avec charge minérale, insonorisé, de 160 mm de diamètre, avec joint élastique

- Propriété du fichier: CYPE INGENIEROS, S.A.
- Format: FIEBDC-3/2002
- Zone géographique: Maroc
- Devise: MAD
- Coûts indirects: 3.00 %
- Frais généraux: 13.00 %
- Bénéfice: 6.00 %
- TVA: 20.00 %

## T Équipements techniques

### TQ Installations d'évacuation des eaux usées

#### TQN Colonnes et descentes

**TQN070** U Entrée d'air en polypropylène avec charge minérale, insonorisé, de 160 mm de diamètre, avec joint élastique.
Entrée d'air en polypropylène avec charge minérale, insonorisé, de 160 mm de diamètre, avec manchon de compensation, soudé dans sa partie supérieure, 3 entrées horizontales de 110 mm de diamètre avec un joint élastique, chacune et 3 entrées horizontales de 75 mm de diamètre, connecté à la descente avec union à pression avec joint élastique.
Inclut: Implantation. Montage et connexion.
Critère de métré de projet: Nombre d'unités prévues, selon documentation graphique du Projet.
Critère de mesure de l'ouvrage: On mesurera le nombre d'unités réellement exécutées selon les spécifications du Projet.

| Code | U | Désignation | Quantité | Prix | Montant |
|---|---|---|---|---|---|
| mt36tpj020b | U | Entrée d'air en polypropylène avec charge minérale, insonorisé, de 160 mm de diamètre, avec manchon de compensation, soudé dans sa partie supérieure, 3 entrées horizontales de 110 mm de diamètre avec un joint élastique, chacune et 3 entrées horizontales de 75 mm de diamètre, pour supprimer la ventilation secondaire dans les colonnes de chute d'eaux usées et pluviales. (matériau) | 1.000 | 1508.13 | 1508.13 |
| mo008 | h | Compagnon professionnel III/CP2 plombier. (main-d'œuvre) | 0.179 | 48.80 | 8.74 |
| mo107 | h | Ouvrier professionnel II/OP plombier. (main-d'œuvre) | 0.179 | 41.93 | 7.51 |
| % | % | Coûts directs complémentaires | 2 % | 1524.38 | 30.49 |
|  |  | Coûts directs |  |  | 1554.87 |
