# Gaine souple à double paroi, avec paroi intérieure d'aluminium et polyester, et paroi extérieure en PVC

- Propriété du fichier: CYPE INGENIEROS, S.A.
- Format: FIEBDC-3/2002
- Zone géographique: Maroc
- Devise: MAD
- Coûts indirects: 3.00 %
- Frais généraux: 13.00 %
- Bénéfice: 6.00 %
- TVA: 20.00 %

## T Équipements techniques

### TV Climatisation et ventilation

#### TVC Conduits d'admission et d'extraction pour ventilation

**TVC190** m Gaine souple à double paroi, avec paroi intérieure d'aluminium et polyester, et paroi extérieure en PVC.
Conduit de ventilation, formé de tube flexible à double paroi, de 125 mm de diamètre nominal, composé de paroi intérieure en aluminium, polyester et câble d'acier en spirale de 126 mm de diamètre intérieur et paroi extérieure en fils de verre enrobés de PVC couleur grise de 131 mm de diamètre extérieur, intervalle de température de travail de -30 à 140°C. Comprend le matériau auxiliaire pour le montage et la fixation à l'ouvrage, les accessoires et les pièces spéciales.
Inclut: Implantation du parcours du conduit et de la situation des éléments de fixation. Présentation des tuyaux, des accessoires et des pièces spéciales. Fixation des produits complémentaires pour le montage et la fixation à l'ouvrage. Montage, connexion et contrôle de son bon fonctionnement.
Critère pour le métré: Longueur mesurée selon documentation graphique du Projet.
Critère pour le mémoire: On mesurera la longueur réellement exécutée selon les spécifications du Projet.

| Code | U | Désignation | Quantité | Prix | Montant |
|---|---|---|---|---|---|
| mt42zeh201a | U | Matériau auxiliaire pour montage et fixation à l'ouvrage des conduits flexibles à double paroi, de 125 mm de diamètre nominal, avec paroi intérieure d'aluminium et polyester, et paroi extérieure en PVC. (matériau) | 1.000 | 5.65 | 5.65 |
| mt42zeh200ab | m | Tube flexible à double paroi, de 125 mm de diamètre nominal, composé de paroi intérieure en aluminium, polyester et câble d'acier en spirale de 126 mm de diamètre intérieur et paroi extérieure en fils de verre enrobés de PVC couleur grise de 131 mm de diamètre extérieur, intervalle de température de travail de -30 à 140°C, fourni en tronçons de 10 m, avec le prix augmenté de 5% pour cause d'accessoires et pièces spéciales. (matériau) | 1.000 | 118.56 | 118.56 |
| mo011 | h | Compagnon professionnel III/CP2 monteur. (main-d'œuvre) | 0.108 | 59.53 | 6.43 |
| mo080 | h | Ouvrier professionnel II/OP monteur. (main-d'œuvre) | 0.054 | 51.29 | 2.77 |
| % | % | Frais de chantier des unités d'ouvrage | 2 % | 133.41 | 2.67 |
|  |  | Coûts directs |  |  | 136.08 |
