# Fosse septique compacte en polyéthylène haute densité (PEHD/HDPE) avec filtre biologique aérobie, de 1400 litres, de 1078 mm de diamètre et 1860 mm de longueur

- Propriété du fichier: CYPE INGENIEROS, S.A.
- Format: FIEBDC-3/2002
- Zone géographique: Maroc
- Devise: MAD
- Coûts indirects: 3.00 %
- Frais généraux: 13.00 %
- Bénéfice: 6.00 %
- TVA: 20.00 %

**AAE010** U Fosse septique compacte en polyéthylène haute densité (PEHD/HDPE) avec filtre biologique aérobie, de 1400 litres, de 1078 mm de diamètre et 1860 mm de longueur.
Fourniture et installation de fosse septique compacte en polyéthylène haute densité (PEHD/HDPE) avec filtre biologique aérobie, de 1400 litres, de 1078 mm de diamètre et 1860 mm de longueur, avec deux bouches d'accès de 410 mm de diamètre, bouche d'entrée et bouche de sortie de 110 mm de diamètre. Totalement montée, connectée et testée.
Inclut: Implantation. Mise en place et connexion de la fosse septique compacte.
Critère de métré de projet: Nombre d'unités prévues, selon documentation graphique du Projet.
Critère de mesure de l'ouvrage: On mesurera le nombre d'unités réellement exécutées selon les spécifications du Projet.

| Code | U | Désignation | Quantité | Prix | Montant |
|---|---|---|---|---|---|
| mt46fsp110a | U | Fosse septique compacte en polyéthylène haute densité (PEHD/HDPE) avec filtre biologique aérobie, de 1400 litres, de 1078 mm de diamètre et 1860 mm de longueur, avec deux bouches d'accès de 410 mm de diamètre, bouche d'entrée et bouche de sortie de 110 mm de diamètre, pour traitement des eaux résiduelles. (matériau) | 1.000 | 8683.01 | 8683.01 |
| mo008 | h | Compagnon professionnel III/CP2 plombier. (main-d'œuvre) | 3.176 | 48.45 | 153.88 |
| mo107 | h | Ouvrier professionnel II/OP plombier. (main-d'œuvre) | 3.176 | 41.54 | 131.93 |
| % | % | Coûts directs complémentaires | 2 % | 8968.82 | 179.38 |
|  |  | Coûts directs |  |  | 9148.20 |
