# Balise

- Propriété du fichier: CYPE Ingenieros S.A.
- Format: FIEBDC-3/2016
- Logiciel: Générateur de prix de la construction. CYPE Ingenieros, S.A.
- Date: 26/09/2023
- Zone géographique: Maroc
- Devise: MAD
- Coûts indirects: 3 %
- Frais généraux: 13 %
- Bénéfice: 6 %
- TVA: 20 %

## A VRD et aménagements extérieurs

### AE Éclairage extérieur

#### AEB Balises

**AEB010** U Balise.
Balise circulaire avec diffusion de la lumière radialement symétrique, de 71 mm de diamètre et 1000 mm de hauteur, pour 1 lampe fluorescente compacte TC-S de 11 W, avec corps d'aluminium injecté, aluminium et acier inoxydable, verre opalin, douilles G 23, ballast, classe de protection I, degré de protection IP44, isolation classe F, avec une plaque d'ancrage et des boutons. Comprend les lampes.
Inclut: Implantation. Montage, connexion et contrôle de son bon fonctionnement.
Critère pour le métré: Nombre d'unités prévues, selon documentation graphique du Projet.
Critère pour le mémoire: On mesurera le nombre d'unités réellement exécutées selon les spécifications du Projet.

| Code | U | Désignation | Quantité | Prix | Montant |
|---|---|---|---|---|---|
| mt34beg070dak | U | Balise circulaire avec diffusion de la lumière radialement symétrique, de 71 mm de diamètre et 1000 mm de hauteur, pour 1 lampe fluorescente compacte TC-S de 11 W, avec corps d'aluminium injecté, aluminium et acier inoxydable, verre opalin, douilles G 23, ballast, classe de protection I, degré de protection IP44, isolation classe F, avec une plaque d'ancrage et des boutons. (matériau) | 1 | 3862.07 | 3862.070 |
| mt34tuf020c | U | Lampe fluorescente compacte TC-S de 11 W. (matériau) | 1 | 42.5 | 42.500 |
| mo041 | h | Compagnon professionnel III/CP2 VRD espaces publics. (main-d'œuvre) | 0.44 | 57.5 | 25.300 |
| mo087 | h | Ouvrier professionnel II/OP VRD espaces publics. (main-d'œuvre) | 0.44 | 51.14 | 22.502 |
| mo003 | h | Compagnon professionnel III/CP2 électricien. (main-d'œuvre) | 0.44 | 59.36 | 26.118 |
| mo102 | h | Ouvrier professionnel II/OP électricien. (main-d'œuvre) | 0.44 | 51.08 | 22.475 |
| % | % | Frais de chantier des unités d'ouvrage | 2 % | 4000.965 | 80.019 |
|  |  | Coûts directs |  |  | 4080.984 |

## Ressources

**mt34beg070dak** U Balise circulaire avec diffusion de la lumière radialement symétrique
Données techniques: Coût énergétique 180.199 MJ; Émission de CO2 17.449 kg
Déchets:
- emballage: re150101 Emballages en papier et en carton. (composant de déchet); quantité 0.18 kg; Code CED 15 01 01; Masse de l'élément 1 kg; Volume 0.001333 m3
- emballage: re170203 Plastique. (composant de déchet); quantité 0.09 kg; Code CED 17 02 03; Masse de l'élément 1 kg; Volume 0.001667 m3
