# Toboggan pour piscine

- Propriété du fichier: CYPE INGENIEROS, S.A.
- Format: FIEBDC-3/2002
- Zone géographique: Maroc
- Coûts indirects: 3.00 %
- Frais généraux: 13.00 %
- Bénéfice: 6.00 %
- TVA: 20.00 %

**APA030** U Toboggan pour piscine, avec piste en polyester et fibre de verre, de 180 cm de hauteur et 280 cm de longueur, de couleur bleu clair, avec marches en matériau plastique et rampes en aluminium, équipé d'une prise d'eau pour faciliter le glissement, fixé à une surface support (non comprise dans ce prix), avec ancrages dotés d'un mécanisme pour connexion équipotentielle.
Fourniture et mise en place de toboggan pour piscine, avec piste en polyester et fibre de verre, de 180 cm de hauteur et 280 cm de longueur, de couleur bleu clair, avec marches en matériau plastique et rampes en aluminium, équipé d'une prise d'eau pour faciliter le glissement, fixé à une surface support (non comprise dans ce prix), avec ancrages dotés d'un mécanisme pour connexion équipotentielle. Comprend l'implantation, les ancrages, les pièces d'arrêt, les embellisseurs, les joints, les chevilles et les vis. Totalement monté et testé par l'entreprise installatrice.
Inclut: Implantation. Mise en place et fixation des accessoires et des pièces spéciales.
Critère de métré de projet: Nombre d'unités prévues, selon documentation graphique du Projet.
Critère de mesure de l'ouvrage: On mesurera le nombre d'unités réellement exécutées selon les spécifications du Projet.

| Code | U | Désignation | Quantité | Prix | Montant |
|---|---|---|---|---|---|
| mt47pep030a | U | Toboggan pour piscine, avec piste en polyester et fibre de verre, de 180 cm de hauteur et 280 cm de longueur, de couleur bleu clair, avec marches en matériau plastique et rampes en aluminium, équipé d'une prise d'eau pour faciliter le glissement, ancrages dotés d'un mécanisme pour liaison équipotentielle, pièces d'arrêt, enjoliveurs, joints, chevilles et vis. (matériau) | 1.000 | 3259.03 | 3259.03 |
| mt09moe040 | U | Mortier expansif. (matériau) | 2.000 | 3.62 | 7.24 |
| mo041 | h | Compagnon professionnel III/CP2 VRD espaces publics. (main-d'œuvre) | 2.091 | 4.25 | 8.89 |
| mo087 | h | Ouvrier professionnel II/OP VRD espaces publics. (main-d'œuvre) | 1.673 | 3.77 | 6.31 |
| % | % | Coûts directs complémentaires | 2 % | 3281.47 | 65.63 |
|  |  | Coûts directs |  |  | 3347.10 |
