# Équipement complet d'épuration pour piscine de 25x12,5x1,55 m (volume 465 m³)

- Propriété du fichier: CYPE INGENIEROS, S.A.
- Format: FIEBDC-3/2002
- Zone géographique: Maroc
- Coûts indirects: 3.00 %
- Frais généraux: 13.00 %
- Bénéfice: 6.00 %
- TVA: 20.00 %

**APE020** U Équipement complet d'épuration pour piscine de 25x12,5x1,55 m (volume 465 m³).
Fourniture et installation d'un équipement complet d'épuration pour piscine de 25x12,5x1,55 m (volume 465 m³), constitué de: ÉQUIPEMENT DE FILTRATION construit en polyester renforcé avec de la fibre de verre, collecteur en plastique, vannes papillon pour filtrage et lavage, préfiltres de cheveux, paniers passoires, pompes centrifuges, moteurs électriques, manomètres; CIRCUIT FERMÉ DE TUYAUTERIES EN PVC autour de la piscine et lien du filtre avec le groupe motopompe et ACCESSOIRES constitués de: 2 bouches d'évacuation à fond antitourbillon en polyester, 4 embouts d'impulsion en ABS et 6 skimmers en ABS. Totalement installé et en fonctionnement.
Inclut: Mise en place et fixation de l'équipement. Installation des conduits. Mise en place et fixation des accessoires et des pièces spéciales. Vérification du fonctionnement correct de l'installation.
Critère de métré de projet: Nombre d'unités prévues, selon documentation graphique du Projet.
Critère de mesure de l'ouvrage: On mesurera le nombre d'unités réellement exécutées selon les spécifications du Projet.

| Code | U | Désignation | Quantité | Prix | Montant |
|---|---|---|---|---|---|
| mt47ped010d | U | Équipement de filtration complet pour piscine de 25x12,5x1,55 m (volume 465 m³). (matériau) | 1.000 | 7734.81 | 7734.81 |
| mt47ped020d | U | Circuit de tuyauteries, de vannes et d'accessoires pour piscine de 25x12,5x1,55 m (volume 465 m³). (matériau) | 1.000 | 2364.92 | 2364.92 |
| mt47ped030 | U | Skimmer construit en ABS de couleur blanche avec bouchon carré à pression, flotteur de vanne et clapet pour régulation de débit, y compris connexion inférieure d'aspiration, connexion simultanée à la bouche d'écoulement, connexion supérieure d'évacuation d'eau excédante et panier récupère-feuilles fixé à la base par fermeture à baïonnette. (matériau) | 6.000 | 46.26 | 277.56 |
| mt47ped040 | U | Tuyau d'impulsion construit en ABS de couleur blanche avec filet intérieur de 2" de diamètre. (matériau) | 4.000 | 7.18 | 28.72 |
| mt47ped050 | U | Bouche d'écoulement de fond antitourbillon, en polyester, de 110 mm de diamètre de sortie, avec plaque décorative en acier inoxydable. (matériau) | 2.000 | 205.68 | 411.36 |
| mt47ped070 | U | Brides, joints et produits complémentaires. (matériau) | 1.000 | 6.08 | 6.08 |
| mo008 | h | Compagnon professionnel III/CP2 plombier. (main-d'œuvre) | 18.399 | 4.39 | 80.77 |
| mo107 | h | Ouvrier professionnel II/OP plombier. (main-d'œuvre) | 18.399 | 3.76 | 69.18 |
| mo003 | h | Compagnon professionnel III/CP2 électricien. (main-d'œuvre) | 1.673 | 4.39 | 7.34 |
| mo102 | h | Ouvrier professionnel II/OP électricien. (main-d'œuvre) | 1.673 | 3.76 | 6.29 |
| % | % | Coûts directs complémentaires | 2 % | 10987.03 | 219.74 |
|  |  | Coûts directs |  |  | 11206.77 |
