# Déblaiement pour nivellement en terrain rocheux, pour donner au terrain la cote prévue pour la plateforme, avec utilisation d'explosifs, et chargement dans le camion

- Propriété du fichier: CYPE INGENIEROS, S.A.
- Format: FIEBDC-3/2002
- Zone géographique: Maroc
- Devise: MAD
- Coûts indirects: 3.00 %
- Frais généraux: 13.00 %
- Bénéfice: 6.00 %
- TVA: 20.00 %

**ATF010** m³ Déblaiement pour nivellement en terrain rocheux, pour donner au terrain la cote prévue pour la plateforme, avec utilisation d'explosifs, et chargement dans le camion.
Déblaiement pour nivellement en terrain rocheux, pour donner au terrain la cote prévue pour la plateforme, avec utilisation d'explosifs, et chargement dans le camion.
Inclut: Implantation générale et fixation des points et des niveaux de référence. Tracé des bords de la base du terre-plein. Éclatement et désagrégation de l'élément en morceaux maniables par l'engin à l'aide d'explosifs. Arrondi du profil dans les bords talutés au niveau de toutes les arêtes apparaissant sur la hauteur du talus. Modelage des talus. Chargement des matériaux excavés dans le camion.
Critère pour le métré: Volume mesuré sur les profils des plans topographiques de Projet, qui définissent le mouvement des terres à réaliser sur chantier.
Critère pour le mémoire: On mesurera le volume excavé sur les profils transversaux du terrain, une fois vérifié que ces profils sont les corrects selon les spécifications du Projet, sans inclure les augmentations par excès d'excavation non autorisés, ni le remblai nécessaire à la reconstruction de la section théorique par défauts imputables à l'entrepreneur. On mesurera l'excavation une fois réalisée et avant l'application d'un remblai. Si l'entrepreneur referme l'excavation avant que la mesure ait été conformée, il sera considéré qu'il consent à ce que détermine unilatéralement le directeur de l'exécution de l'ouvrage.
Critère d'évaluation économique: Le prix ne comprend pas le transport des matériaux excavés.

| Code | U | Désignation | Quantité | Prix | Montant |
|---|---|---|---|---|---|
| mt08exg010a | kg | Goma-2, D= 40 mm. (matériau) | 0.150 | 32.50 | 4.88 |
| mt08exg020 | kg | Nagolita en vrac. (matériau) | 1.650 | 11.43 | 18.86 |
| mt08ext010a | U | Détonateur électrique. (matériau) | 1.150 | 12.33 | 14.18 |
| mt08exw010 | kg | Fil de connexion. (matériau) | 0.100 | 1.01 | 0.10 |
| mt08exc010a | m | Cordon détonnant 12 g. (matériau) | 0.200 | 4.82 | 0.96 |
| mq01pan010a | h | Chargeuse sur pneus de 120 kW/1,9 m³. (matériel) | 0.020 | 324.04 | 6.48 |
| mq05vag010 | h | Wagon drill hydraulique sur chenilles, avec marteau en fond et diamètre de perforation de 150 mm. (matériel) | 0.020 | 929.20 | 18.58 |
| mo020 | h | Compagnon professionnel III/CP2 construction. (main-d'œuvre) | 0.033 | 49.29 | 1.63 |
| mo113 | h | Ouvrier d'exécution I/OE1 construction. (main-d'œuvre) | 0.033 | 41.16 | 1.36 |
| % | % | Frais de chantier des unités d'ouvrage | 2 % | 67.03 | 1.34 |
|  |  | Coûts directs |  |  | 68.37 |
