# Remblai à l'arrière, avec granulats recyclés

- Propriété du fichier: CYPE Ingenieros S.A.
- Format: FIEBDC-3/2016
- Logiciel: Générateur de prix de la construction. CYPE Ingenieros, S.A.
- Date: 13/12/2023
- Zone géographique: Maroc
- Devise: MAD
- Coûts indirects: 3 %
- Frais généraux: 13 %
- Bénéfice: 6 %
- TVA: 20 %

## A VRD et aménagements extérieurs

### AT Terrassement

#### ATR Remblais et compactages

**ATR050** m³ Remblai à l'arrière, avec granulats recyclés.
Remblai à l'arrière d'un mur en béton, avec granulat recyclé mixte de béton et matériau céramique de 40 à 80 mm de diamètre.
Inclut: Transport et déchargement du matériau de remblai sur site. Extension du matériau de remblai en couches d'épaisseurs uniformes.
Critère pour le métré: Volume moyen sur les sections théoriques de l'excavation, selon documentation graphique du Projet.
Critère pour le mémoire: On mesurera le volume réellement exécuté selon les spécifications du Projet, sans inclure les augmentations par excès d'excavation non autorisés.

| Code | U | Désignation | Quantité | Prix | Montant |
|---|---|---|---|---|---|
| mt01aro010p | t | Granulat recyclé mixte de béton et matériau céramique, de granulométrie comprise entre 40 et 80 mm, fourni par camion. (matériau) | 2 | 97.6 | 195.200 |
| mq04dua020b | h | Dumper à décharge frontale de 2 t de charge utile. (matériel) | 0.06 | 90.76 | 5.446 |
| mo113 | h | Ouvrier d'exécution I/OE1 construction. (main-d'œuvre) | 0.069 | 48.31 | 3.333 |
| % | % | Frais de chantier des unités d'ouvrage | 2 % | 203.979 | 4.080 |
|  |  | Coûts directs |  |  | 208.059 |

Déchets:
- pose: mt01aro010p Granulat recyclé mixte de béton et matériau céramique, de granulométrie comprise entre 40 et 80 mm, fourni par camion; facteur de déchet 0.00751766

## Ressources

**mt01aro010p** t Granulat recyclé mixte de béton et matériau céramique, de granulométrie comprise entre 40 et 80 mm, fourni par camion
Données techniques: Coût énergétique 71.000 MJ; Émission de CO2 0.900 kg; Code CED 01 04 08; Masse de l'élément 1000 kg; Volume 0.666667 m3
