# Système ETICS Ecosate® "ISOVER" d'isolation thermique par l'extérieur des façades

- Propriété du fichier: CYPE Ingenieros S.A.
- Format: FIEBDC-3/2016
- Logiciel: Générateur de prix de la construction. CYPE Ingenieros, S.A.
- Date: 16/09/2024
- Zone géographique: Maroc
- Devise: MAD
- Coûts indirects: 3 %
- Frais généraux: 13 %
- Bénéfice: 6 %
- TVA: 20 %

## E Enveloppe et finition extérieure

### EI Isolations extérieures

#### EIE Systèmes ETICS

**EIE050** m² Système ETICS Ecosate® "ISOVER" d'isolation thermique par l'extérieur des façades.
Isolation thermique par l'extérieur des façades, avec le système Ecosate "ISOVER", avec ETE 20/0722, composé de: panneau rigide en laine de verre de haute densité, non revêtu, hydrophobe, modèle Clima 34 "ISOVER", de 60 mm d'épaisseur, fixé au support avec du mortier polymérique Ecosate® Base "ISOVER" et fixations mécaniques avec cheville à expansion avec clou, Ecosate® H1 Eco "ISOVER"; couche de régularisation de mortier polymérique Ecosate® Base "ISOVER", armé avec maille en fibre de verre anti-alcalin, Ecosate® Malla "ISOVER", de 3,5x3,8 mm de vide de maille, de 160 g/m² de masse surfacique; couche de finition de revêtement Ecosate® Basic L "ISOVER", résistant aux rayons ultraviolets, finition moyen, couleur à choisir, gamme Standard, sur impression, Ecosate® Primer "ISOVER", couleur à choisir, gamme Standard. Comprend les profilés de départ en aluminium, les profilés de fermeture supérieure en aluminium, les profilés de coin en PVC avec une maille.
Critère d'évaluation économique: Le prix comprend l'exécution des arrêts aux rencontres avec les parements, les revêtements et les autres éléments placés sur sa surface.
Inclut: Préparation de la surface support. Mise en place du profilé de départ. Découpe et préparation de l'isolant. Mise en place de l'isolant sur le parement. Mise en place du reste des profilés. Résolution des points singuliers. Application du mortier de base et mise en place de la maille de fibre de verre dans la couche de régularisation. Réalisation des joints. Application de la couche de finition. Scellement des joints.
Critère pour le métré: Surface mesurée selon documentation graphique du Projet, en déduisant les ouvertures de surface supérieure à 1 m², en ajoutant en échange la surface de la partie intérieure de l'ouverture, correspondant au développement des jambages et des linteaux.
Critère pour le mémoire: On mesurera la surface réellement exécutée selon les spécifications du Projet, en déduisant les ouvertures de surface supérieure à 1 m², en ajoutant en échange la surface de la partie intérieure du vide, correspondant au développement des jambages et des linteaux.

| Code | U | Désignation | Quantité | Prix | Montant |
|---|---|---|---|---|---|
| mt28iso220h | m | Profilé de départ Ecosate® "ISOVER" en aluminium, de 60 mm de largeur, avec larmier, pour nivellement et support des panneaux isolants des systèmes d'isolation thermique par l'extérieur sur la partie basse du mur. (matériau) | 0.6 | 12.28 | 7.368 |
| mt28iso230h | m | Profilé de fermeture supérieure, Ecosate® "ISOVER", en aluminium, de 60 mm de largeur, pour couronnement des panneaux isolants des systèmes d'isolation thermique par l'extérieur. (matériau) | 0.17 | 106.62 | 18.125 |
| mt28iso010a | kg | Mortier polymérique Ecosate® Base "ISOVER", pour coller les panneaux isolants, préalablement mélangé avec de l'eau. (matériau) | 10 | 8.51 | 85.100 |
| mt16lvi070t | m² | Panneau rigide en laine de verre de haute densité, non revêtu, hydrophobe, modèle Clima 34 "ISOVER", de 60 mm d'épaisseur, selon NF EN 13162, résistance thermique 1,75 m²K/W, conductivité thermique 0,034 W/(mK), Euroclasse A2-s1, d0 de réaction au feu selon NF EN 13501-1, capacité d'absorption d'eau à court terme <=1 kg/m² et coefficient de résistance à la diffusion de la vapeur d'eau 1, avec code de désignation MW-EN 13162-T5-WS-MU1-CS(10)15-TR7,5, d'application comme isolation thermique et acoustique en systèmes composés d'une isolation par l'extérieure des façades. (matériau) | 1.1 | 201.15 | 221.265 |
| mt28iso090a | U | Cheville à expansion, Ecosate® H1 Eco 95 "ISOVER", de 95 mm de longueur, avec bague d'étanchéité et clou pour fixation de plaques isolantes. (matériau) | 8 | 3.64 | 29.120 |
| mt28iso240b | m | Profilé en PVC avec maille en fibre de verre, Ecosate® "ISOVER", pour formation de larmiers. (matériau) | 0.3 | 27.46 | 8.238 |
| mt28iso200b | m | Profil de coin Ecosate® "ISOVER" en PVC avec une maille, pour le renfort des bords. (matériau) | 0.3 | 4.52 | 1.356 |
| mt28iso210h | m | Profilé de fermeture latérale, Ecosate® "ISOVER", en aluminium, de 60 mm de largeur. (matériau) | 0.3 | 85.08 | 25.524 |
| mt28iso070a | m² | Maille en fibre de verre anti-alcalin, Ecosate® Malla "ISOVER", de 3,5x3,8 mm de vide de maille, de 160 g/m² de masse surfacique, pour armer les mortiers. (matériau) | 1.1 | 17.23 | 18.953 |
| mt28iso030a | kg | Impression, Ecosate® Primer "ISOVER", couleur à choisir, gamme Standard; à appliquer au rouleau, avec une machine à projeter ou à la brosse. (matériau) | 0.35 | 67.84 | 23.744 |
| mt28iso050a | kg | Revêtement Ecosate® Basic L "ISOVER", résistant aux rayons ultraviolets, finition moyen, couleur à choisir, gamme Standard, composé de résines acryliques en dispersion aqueuse, pigments minéraux, fongicides et additifs spéciaux; à appliquer à la truelle et à la taloche ou au pistolet pour projection. (matériau) | 2.5 | 67.84 | 169.600 |
| mt15bas010a | m | Cordon en polyéthylène expansé à cellules fermées, de section circulaire de 6 mm de diamètre, pour le remplissage de fond de joint. (matériau) | 0.17 | 0.8 | 0.136 |
| mt15bas035a | U | Cartouche de mastic élastomère thixotrope, monocomposant, à base de polymères hybrides (MS), de couleur grise, de 600 ml, à haute adhérence, avec des propriétés élastiques élevées, résistance au vieillissement et aux rayons UV, dureté Shore A approchée de 25 et allongement en rupture > 600%, selon NF EN ISO 11600. (matériau) | 0.02 | 112.69 | 2.254 |
| mo054 | h | Compagnon professionnel III/CP2 poseur d'isolants rigides ou flexibles. (main-d'œuvre) | 0.11 | 59.53 | 6.548 |
| mo101 | h | Ouvrier professionnel II/OP poseur d'isolants rigides ou flexibles. (main-d'œuvre) | 0.11 | 51.29 | 5.642 |
| mo039 | h | Compagnon professionnel III/CP2 enduiseur. (main-d'œuvre) | 0.66 | 57.66 | 38.056 |
| mo079 | h | Ouvrier professionnel II/OP enduiseur. (main-d'œuvre) | 0.66 | 51.29 | 33.851 |
| % | % | Frais de chantier des unités d'ouvrage | 2 % | 694.880 | 13.898 |
|  |  | Coûts directs |  |  | 708.778 |

Déchets:
- pose: mt28iso220h; facteur de déchet 0.048
- pose: mt28iso230h; facteur de déchet 0.048
- pose: mt28iso010a Mortier polymérique Ecosate® Base "ISOVER", pour coller les panneaux isolants, préalablement mélangé avec de l'eau; facteur de déchet 0.07
- pose: mt16lvi070t; facteur de déchet 0.02925
- pose: mt28iso240b Profilé en PVC avec maille en fibre de verre, Ecosate® "ISOVER", pour formation de larmiers; facteur de déchet 0.048
- pose: mt28iso200b Profil de coin Ecosate® "ISOVER" en PVC avec une maille, pour le renfort des bords; facteur de déchet 0.048
- pose: mt28iso070a; facteur de déchet 0.055
- pose: mt15bas010a; facteur de déchet 0.044
- pose: mt15bas035a; facteur de déchet 0.06

## Ressources

**mt28iso220h** m Profilé de départ Ecosate® "ISOVER" en aluminium
Données techniques: Coût énergétique 45.264 MJ; Émission de CO2 3.320 kg; Code CED 17 04 02; Masse de l'élément 0.4 kg; Volume 0.000267 m3
Déchets:
- emballage: re170203 Plastique. (composant de déchet); quantité 0.005 kg; Code CED 17 02 03; Masse de l'élément 1 kg; Volume 0.001667 m3

**mt28iso230h** m Profilé de fermeture supérieure
Données techniques: Coût énergétique 27.352 MJ; Émission de CO2 2.002 kg; Code CED 17 04 02; Masse de l'élément 0.24 kg; Volume 0.00016 m3
Déchets:
- emballage: re170203 Plastique; quantité 0.005 kg

**mt28iso010a** kg Mortier polymérique Ecosate® Base "ISOVER", pour coller les panneaux isolants, préalablement mélangé avec de l'eau
Données techniques: Coût énergétique 2.251 MJ; Émission de CO2 0.184 kg; Code CED 17 09 04; Masse de l'élément 1 kg; Volume 0.000667 m3
Déchets:
- emballage: re170203 Plastique; quantité 0.003 kg

**mt16lvi070t** m² Panneau rigide en laine de verre de haute densité
Données techniques: Coût énergétique 141.778 MJ; Émission de CO2 3.753 kg; Code CED 17 06 04; Masse de l'élément 2.4 kg; Volume 0.004 m3
Déchets:
- emballage: re170203 Plastique; quantité 0.032 kg

**mt28iso090a** U Cheville à expansion
Données techniques: Coût énergétique 5.352 MJ; Émission de CO2 0.340 kg
Déchets:
- emballage: re150101 Emballages en papier et en carton. (composant de déchet); quantité 0.09 kg; Code CED 15 01 01; Masse de l'élément 1 kg; Volume 0.001333 m3
- emballage: re170203 Plastique; quantité 0.045 kg

**mt28iso240b** m Profilé en PVC avec maille en fibre de verre, Ecosate® "ISOVER", pour formation de larmiers
Données techniques: Coût énergétique 11.900 MJ; Émission de CO2 0.855 kg; Code CED 17 02 03; Masse de l'élément 0.2 kg; Volume 0.000333 m3
Déchets:
- emballage: re170203 Plastique; quantité 0.005 kg

**mt28iso200b** m Profil de coin Ecosate® "ISOVER" en PVC avec une maille, pour le renfort des bords
Données techniques: Coût énergétique 11.900 MJ; Émission de CO2 0.855 kg; Code CED 17 02 03; Masse de l'élément 0.2 kg; Volume 0.000333 m3
Déchets:
- emballage: re170203 Plastique; quantité 0.005 kg

**mt28iso070a** m² Maille en fibre de verre anti-alcalin
Données techniques: Coût énergétique 13.504 MJ; Émission de CO2 0.664 kg; Code CED 17 02 03; Masse de l'élément 0.16 kg; Volume 0.000267 m3
Déchets:
- emballage: re170203 Plastique; quantité 0.024 kg

**mt15bas010a** m Cordon en polyéthylène expansé à cellules fermées
Données techniques: Coût énergétique 9.134 MJ; Émission de CO2 0.057 kg; Code CED 17 02 03; Masse de l'élément 0.027 kg; Volume 0.000045 m3
Déchets:
- emballage: re170201 Bois. (composant de déchet); quantité 0.04 kg; Code CED 17 02 01; Masse de l'élément 1 kg; Volume 0.000909 m3

**mt15bas035a** U Cartouche de mastic élastomère thixotrope
Données techniques: Coût énergétique 113.498 MJ; Émission de CO2 5.521 kg; Code CED 17 09 04; Masse de l'élément 0.72 kg; Volume 0.00048 m3
Déchets:
- emballage: re170203 Plastique; quantité 0.1 kg
