# Retrait d'une porte avec blindage d'entrée au logement, en bois, avec des moyens manuels, sans détériorer la parement auquel elle est fixée, et chargement manuel dans le camion ou la benne

- Propriété du fichier: CYPE INGENIEROS, S.A.
- Format: FIEBDC-3/2002
- Zone géographique: Maroc
- Devise: MAD
- Coûts indirects: 3.00 %
- Frais généraux: 13.00 %
- Bénéfice: 6.00 %
- TVA: 20.00 %

**EMD040** m² Retrait d'une porte avec blindage d'entrée au logement, en bois, avec des moyens manuels, sans détériorer la parement auquel elle est fixée, et chargement manuel dans le camion ou la benne.
Retrait d'une porte avec blindage d'entrée au logement, en bois, avec des moyens manuels, sans détériorer la parement auquel elle est fixée, et chargement manuel dans le camion ou la benne.
Inclut: Retrait de l'élément. Retrait et stockage du matériau enlevé. Nettoyage des restes d'ouvrage. Chargement manuel du matériau enlevé et des restes d'ouvrage dans le camion ou la benne.
Critère de métré de projet: Surface mesurée selon documentation graphique du Projet.
Critère de mesure de l'ouvrage: On mesurera la surface réellement démontée selon les spécifications du Projet.
Critère d'évaluation économique: Le prix comprend le retrait des vantaux, des cadres, des couvre-joints et des ferrures.

| Code | U | Désignation | Quantité | Prix | Montant |
|---|---|---|---|---|---|
| mo113 | h | Ouvrier d'exécution I/OE1 construction. (main-d'œuvre) | 0.407 | 41.24 | 16.78 |
| mo112 | h | Ouvrier d'exécution I/OE2 construction. (main-d'œuvre) | 0.407 | 42.42 | 17.26 |
| % | % | Frais de chantier des unités d'ouvrage | 2 % | 34.04 | 0.68 |
|  |  | Coûts directs |  |  | 34.72 |
