# Porte souple industrielle rapide à empilement, de bâche en PVC

- Propriété du fichier: CYPE Ingenieros S.A.
- Format: FIEBDC-3/2016
- Logiciel: Générateur de prix de la construction. CYPE Ingenieros, S.A.
- Date: 19/06/2024
- Zone géographique: Maroc
- Devise: MAD
- Coûts indirects: 3 %
- Frais généraux: 13 %
- Bénéfice: 6 %
- TVA: 20 %

## E Enveloppe et finition extérieure

### EM Menuiseries extérieures

#### EMS Portes souples automatiques

**EMS010** m² Porte souple industrielle rapide à empilement, de bâche en PVC.
Porte souple industrielle rapide à empilement, d'entre 3 et 3,5 m de hauteur maximale, constituée de bâche en PVC, cadre et structure en acier galvanisé, tableau de manoeuvre, bouton-poussoir, photocellule de sécurité et mécanismes, fixée par vissage dans une paroi maçonnée.
Inclut: Nettoyage et préparation de la surface support. Implantation. Mise en place et ancrage du cadre avec la structure d'acier. Montage de la porte. Installation des mécanismes. Connexion électrique. Ajustement et fixation de la porte. Mise en marche.
Critère pour le métré: Nombre d'unités prévues, selon documentation graphique du Projet.
Critère pour le mémoire: On mesurera le nombre d'unités réellement exécutées selon les spécifications du Projet.

| Code | U | Désignation | Quantité | Prix | Montant |
|---|---|---|---|---|---|
| mt26pes020a | m² | Porte souple industrielle rapide à empilement, d'entre 3 et 3,5 m de hauteur maximale, constituée de bâche en PVC, cadre et structure en acier galvanisé, tableau de manoeuvre, bouton-poussoir, photocellule de sécurité et mécanismes, selon NF EN 13241-1. (matériau) | 1 | 3440.18 | 3440.180 |
| mo011 | h | Compagnon professionnel III/CP2 monteur. (main-d'œuvre) | 0.66 | 59.53 | 39.290 |
| mo080 | h | Ouvrier professionnel II/OP monteur. (main-d'œuvre) | 0.66 | 51.29 | 33.851 |
| mo003 | h | Compagnon professionnel III/CP2 électricien. (main-d'œuvre) | 0.33 | 59.53 | 19.645 |
| % | % | Frais de chantier des unités d'ouvrage | 2 % | 3532.966 | 70.659 |
|  |  | Coûts directs |  |  | 3603.625 |
