# Rencontre de toiture terrasse froide, accessible avec un parement vertical. Imperméabilisation avec des membranes de polyoléfines

- Propriété du fichier: CYPE Ingenieros S.A.
- Format: FIEBDC-3/2016
- Logiciel: Générateur de prix de la construction. CYPE Ingenieros, S.A.
- Date: 19/06/2024
- Zone géographique: Maroc
- Devise: MAD
- Coûts indirects: 3 %
- Frais généraux: 13 %
- Bénéfice: 6 %
- TVA: 20 %

## E Enveloppe et finition extérieure

### ET Couvertures de toitures terrasses

#### ETI Points singuliers

**ETI170** m Rencontre de toiture terrasse froide, accessible avec un parement vertical. Imperméabilisation avec des membranes de polyoléfines.
Rencontre de toiture terrasse froide, accessible, avec revêtement de sol fixe, type conventionnelle avec un parement vertical; par réalisation d'un décrochement périmétrique de plus de 5 cm par rapport au parement vertical et de plus de 20 cm de hauteur sur la protection de la couverture, rempli avec du mortier de ciment, confectionné sur chantier, dosage 1:8 placé sur l'imperméabilisation constituée de: bande de finalisation pour membrane d'étanchéité souple type EVAC, de 480 mm de largeur, composée d'une double feuille de polyoléfine thermoplastique avec acétate de vinyle éthylène, avec les deux faces revêtues de fibres de polyester non tissées, de 0,8 mm d'épaisseur et 625 g/m², fixée à l'imperméabilisation de la toiture, avec du mortier-colle amélioré C2 E, finition avec un revêtement de plinthes de grès rustique, de 7 cm, 3 €/m mis en place avec joints larges (séparation entre 3 et 15 mm), en couche mince avec du mortier-colle de prise normale, C1 sans aucune caractéristique supplémentaire, couleur grise et jointoyés avec du mortier de joints cémenteux amélioré, avec absorption d'eau réduite et résistance élevée à l'abrasion type CG 2 W A, couleur blanche, pour joints de 2 à 15 mm, réalisation de la ventilation périmétrique de la lame avec brique creuse en terre cuite et mise en place d'un appui de fenêtre en terre cuite de 11x24 cm, fixé au parement, en tant qu'arrêt de la ventilation périmétrique de la lame. Comprend les compléments de renfort en traitement des points singuliers par l'utilisation de pièces spéciales pour la résolution des coins intérieurs et extérieurs.
Inclut: Réalisation de la ventilation périmétrique de la lame et du décrochement périmétrique. Nettoyage et préparation de la surface. Mise en place de la bande de finalisation avec un mortier-colle. Implantation des pièces de la plinthe. Découpe des pièces et réalisation des assemblages des coins intérieurs et des extérieurs. Mise en place de la plinthe. Remplissage des joints. Mise en place d'un appui de fenêtre sur la ventilation périmétrique de la lame.
Critère pour le métré: Longueur mesurée en projection horizontale, selon documentation graphique du Projet.
Critère pour le mémoire: On mesurera, en projection horizontale, la longueur réellement exécutée selon les spécifications du Projet.

| Code | U | Désignation | Quantité | Prix | Montant |
|---|---|---|---|---|---|
| mt04lcc010c | U | Brique creuse en terre cuite (tochana), à revêtir, 29x14x9 cm, pour utilisation en maçonnerie protégée (pièce en P), densité 805 kg/m³, selon NF EN 771-1. (matériau) | 7 | 3.99 | 27.930 |
| mt04lcc010e | U | Brique creuse en terre cuite (H-16), à revêtir, 24x19x14 cm, pour utilisation en maçonnerie protégée (pièce en P), densité 780 kg/m³, selon NF EN 771-1. (matériau) | 4 | 5.23 | 20.920 |
| mt08aaa010a | m³ | Eau. (matériau) | 0.012 | 17.79 | 0.213 |
| mt01arg005a | t | Sable de carrière, pour mortier confectionné sur le chantier. (matériau) | 0.03 | 190.71 | 5.721 |
| mt08cem000a | kg | Ciment gris en sacs. (matériau) | 3.868 | 1.29 | 4.990 |
| mt09mcr250a | kg | Mortier-colle amélioré, C2 E, avec temps ouvert allongé, selon NF EN 12004, pour la fixation de géomembranes, composé de ciments spéciaux, granulats sélectionnés et résines synthétiques. (matériau) | 1.2 | 8.3 | 9.960 |
| mt15rev040dh | m | Bande de renfort pour membrane d'étanchéité souple type EVAC, de 480 mm de largeur, composée d'une double feuille de polyoléfine thermoplastique avec acétate de vinyle éthylène, avec les deux faces revêtues de fibres de polyester non tissées, de 0,8 mm d'épaisseur et 625 g/m², fournie en rouleaux de 30 m de longueur. (matériau) | 1.15 | 125.3 | 144.095 |
| mt09mcr021g | kg | Mortier-colle de prise normale, C1, selon NF EN 12004, couleur grise. (matériau) | 0.24 | 4.15 | 0.996 |
| mt18rcr010a300 | m | Plinthe céramique en grès rustique, de 7 cm de largeur, 3,00Dhs/m. (matériau) | 1.05 | 32.73 | 34.367 |
| mt09mcp020bB | kg | Mortier de joints cémenteux amélioré, avec absorption d'eau réduite et résistance élevée à l'abrasion, type CG2 W A, selon NF EN 13888, couleur blanche, pour joints de 2 à 15 mm, à base de ciment à haute résistance, granulats sélectionnés, additifs spéciaux et pigments, avec effet antimoisissure et effet préventif des efflorescences, hydrofugeant, spécial pour le jointoiement de tout type de pièces céramiques et pierres naturelles dans les zones de prolifération de micro-organismes. (matériau) | 0.01 | 17.26 | 0.173 |
| mt20vce020a | m | Appui de fenêtre de tomettes, finition mat, couleur rouge, en pièces de 11x24x1,2 cm, avec larmier. (matériau) | 1 | 42.75 | 42.750 |
| mt09mcr070a | kg | Mortier de joints cémenteux avec résistance élevée à l'abrasion et absorption d'eau réduite, CG2, pour joint ouvert entre 3 et 15 mm, selon NF EN 13888. (matériau) | 0.164 | 11.74 | 1.925 |
| mq06hor010 | h | Bétonnière électrique avec une capacité de gâchage de 160 l. (matériel) | 0.013 | 30.11 | 0.391 |
| mo029 | h | Compagnon professionnel III/CP2 poseur de membranes d'étanchéité. (main-d'œuvre) | 0.11 | 57.66 | 6.343 |
| mo067 | h | Ouvrier professionnel II/OP poseur de membranes d'étanchéité. (main-d'œuvre) | 0.11 | 51.29 | 5.642 |
| mo020 | h | Compagnon professionnel III/CP2 construction. (main-d'œuvre) | 0.351 | 57.66 | 20.239 |
| mo113 | h | Ouvrier d'exécution I/OE1 construction. (main-d'œuvre) | 0.508 | 48.31 | 24.541 |
| mo023 | h | Compagnon professionnel III/CP2 carreleur en revêtements de sols. (main-d'œuvre) | 0.204 | 57.66 | 11.763 |
| % | % | Frais de chantier des unités d'ouvrage | 2 % | 362.959 | 7.259 |
|  |  | Coûts directs |  |  | 370.218 |

Déchets:
- pose: mt04lcc010c; facteur de déchet 0.0310799
- pose: mt04lcc010e; facteur de déchet 0.021
- pose: mt01arg005a Sable de carrière, pour mortier confectionné sur le chantier; facteur de déchet 0.00501329
- pose: mt08cem000a Ciment gris en sacs; facteur de déchet 0.00756
- pose: mt09mcr250a; facteur de déchet 0.07
- pose: mt15rev040dh; facteur de déchet 0.0665867
- pose: mt09mcr021g Mortier-colle de prise normale, C1, selon NF EN 12004, couleur grise; facteur de déchet 0.07
- pose: mt18rcr010a300 Plinthe céramique en grès rustique, de 7 cm de largeur, 3,00Dhs/m; facteur de déchet 0.0385
- pose: mt09mcp020bB; facteur de déchet 0.07
- pose: mt20vce020a Appui de fenêtre de tomettes, finition mat, couleur rouge, en pièces de 11x24x1,2 cm, avec larmier; facteur de déchet 0.0385
- pose: mt09mcr070a; facteur de déchet 0.07

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt04lcc010e** U Brique creuse en terre cuite (H-16)
Données techniques: Coût énergétique 17.415 MJ; Émission de CO2 1.207 kg; Code CED 17 01 02; Masse de l'élément 5.14 kg; Volume 0.004112 m3
Déchets:
- emballage: re170201 Bois; quantité 0.017 kg
- emballage: re170203 Plastique; quantité 0.001 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt09mcr250a** kg Mortier-colle amélioré
Données techniques: Coût énergétique 3.871 MJ; Émission de CO2 0.344 kg; Code CED 17 09 04; Masse de l'élément 1 kg; Volume 0.000667 m3
Déchets:
- emballage: re170203 Plastique; quantité 0.003 kg

**mt15rev040dh** m Bande de renfort pour membrane d'étanchéité souple type EVAC
Données techniques: Coût énergétique 29.350 MJ; Émission de CO2 1.457 kg; Code CED 17 02 03; Masse de l'élément 0.3 kg; Volume 0.0005 m3
Déchets:
- emballage: re170203 Plastique; quantité 0.003 kg

**mt09mcr021g** kg Mortier-colle de prise normale, C1, selon NF EN 12004, couleur grise
Données techniques: Coût énergétique 3.871 MJ; Émission de CO2 0.344 kg; Code CED 17 09 04; Masse de l'élément 1 kg; Volume 0.000667 m3
Déchets:
- emballage: re170203 Plastique; quantité 0.003 kg

**mt18rcr010a300** m Plinthe céramique en grès rustique, de 7 cm de largeur, 3,00Dhs/m
Données techniques: Coût énergétique 12.700 MJ; Émission de CO2 0.620 kg; Code CED 17 01 03; Masse de l'élément 1.05 kg; Volume 0.00084 m3
Déchets:
- emballage: re150101 Emballages en papier et en carton; quantité 0.034 kg
- emballage: re170201 Bois; quantité 0.004 kg

**mt09mcp020bB** kg Mortier de joints cémenteux amélioré
Données techniques: Coût énergétique 7.725 MJ; Émission de CO2 0.576 kg; Code CED 17 09 04; Masse de l'élément 1 kg; Volume 0.000667 m3
Déchets:
- emballage: re150101 Emballages en papier et en carton; quantité 0.02 kg
- emballage: re170201 Bois; quantité 0.005 kg
- emballage: re170203 Plastique; quantité 0.008 kg

**mt20vce020a** m Appui de fenêtre de tomettes, finition mat, couleur rouge, en pièces de 11x24x1,2 cm, avec larmier
Données techniques: Coût énergétique 37.302 MJ; Émission de CO2 2.353 kg; Code CED 17 01 03; Masse de l'élément 4.4 kg; Volume 0.00352 m3
Déchets:
- emballage: re150101 Emballages en papier et en carton; quantité 0.034 kg
- emballage: re170201 Bois; quantité 0.004 kg

**mt09mcr070a** kg Mortier de joints cémenteux avec résistance élevée à l'abrasion et absorption d'eau réduite
Données techniques: Coût énergétique 7.725 MJ; Émission de CO2 0.576 kg; Code CED 17 09 04; Masse de l'élément 1 kg; Volume 0.000667 m3
Déchets:
- emballage: re150101 Emballages en papier et en carton; quantité 0.02 kg
- emballage: re170201 Bois; quantité 0.005 kg
- emballage: re170203 Plastique; quantité 0.008 kg
