# Système "MasterSeal Roof 2164 "BASF" d'étanchéité liquide de toitures

- Propriété du fichier: CYPE INGENIEROS, S.A.
- Format: FIEBDC-3/2002
- Zone géographique: Maroc
- Devise: MAD
- Coûts indirects: 3.00 %
- Frais généraux: 13.00 %
- Bénéfice: 6.00 %
- TVA: 20.00 %

**ETS100** m² Système "MasterSeal Roof 2164 "BASF" d'étanchéité liquide de toitures, balcons et terrasses, sur surface support en béton ou en mortier, constitué de membrane élastique imperméabilisante, monocomposante, MasterSeal M 640 "BASF", application préalable d'impression monocomposante, MasterSeal P 640 "BASF"; et scellage de l'imperméabilisation avec deux couches de scellant de couleur grise RAL 7032, MasterSeal TC 259 "BASF".
Système "MasterSeal Roof 2164 "BASF" d'étanchéité liquide de toitures, balcons et terrasses, sur surface support en béton ou en mortier, constitué de membrane élastique imperméabilisante, monocomposante, MasterSeal M 640 "BASF", application préalable d'impression monocomposante, MasterSeal P 640 "BASF"; et scellage de l'imperméabilisation avec deux couches de scellant de couleur grise RAL 7032, MasterSeal TC 259 "BASF".
Inclut: Nettoyage de la surface support. Application de la couche d'apprêt. Résolution des points singuliers. Application de l'imperméabilisant. Application de la couche de finition.
Critère de métré de projet: Surface mesurée en projection horizontale, selon documentation graphique du Projet, à partir des faces intérieures des parapets ou des acrotères qui la délimitent.
Critère de mesure de l'ouvrage: On mesurera, en projection horizontale, la surface réellement exécutée selon les spécifications du Projet, à partir des faces intérieures des parapets ou des acrotères qui la délimitent.

| Code | U | Désignation | Quantité | Prix | Montant |
|---|---|---|---|---|---|
| mt15bas300a | kg | Impression monocomposante à base de polyuréthane et dissolvants, MasterSeal P 640 "BASF", avec résistance aux gelées. (matériau) | 0.250 | 179.32 | 44.83 |
| mt15bas310a | kg | Membrane élastique imperméabilisante, monocomposante à base de polyuréthane, MasterSeal M 640 "BASF", couleur grise, perméable à la vapeur d'eau et imperméable à l'eau et au dioxyde de carbone. (matériau) | 2.000 | 95.62 | 191.24 |
| mt15bas150c | kg | Scellant de couleur grise RAL 7032, MasterSeal TC 259 "BASF", composé de polyuréthane aliphatique monocomposant et dissolvants, avec résistance aux rayons UV, à appliquer comme couche de finition élastique pour la protection face aux intempéries, dans le système MasterSeal Roof d'imperméabilisation visible de toitures. (matériau) | 0.200 | 205.04 | 41.01 |
| mo032 | h | Compagnon professionnel III/CP2 poseur de produits imperméabilisants. (main-d'œuvre) | 0.232 | 47.69 | 11.06 |
| mo070 | h | Ouvrier professionnel II/OP poseur de produits imperméabilisants. (main-d'œuvre) | 0.232 | 43.31 | 10.05 |
| % | % | Frais de chantier des unités d'ouvrage | 2 % | 298.19 | 5.96 |
|  |  | Coûts directs |  |  | 304.15 |
