# Revêtement d'escalier en U

- Propriété du fichier: CYPE INGENIEROS, S.A.
- Format: FIEBDC-3/2002
- Zone géographique: Maroc
- Devise: MAD
- Coûts indirects: 3.00 %
- Frais généraux: 13.00 %
- Bénéfice: 6.00 %
- TVA: 20.00 %

**FYC020** U Revêtement d'escalier en U, à deux volées droites avec palier intermédiaire avec 17 marches de 100 cm de largeur, à l'aide d'un doublage avec des pièces de grès porcelainé de grand format renforcé avec de la fibre de verre, Lámina Porcelánica Reforzada Techlam® "LEVANTINA", de 3000x1000 mm et 3 mm d'épaisseur, série Basic, modèle Antracita, finition antidérapant, placées avec du mortier-colle amélioré, C2 sans aucune caractéristique supplémentaire, couleur gris, et jointoiement avec du mortier de joints cémenteux avec résistance élevée à l'abrasion et absorption d'eau réduite, CG2, pour joint minimum (entre 1,5 et 3 mm), avec la même tonalité des pièces.
Fourniture et mise en place d'un revêtement d'escalier en U, à deux volées droites avec palier intermédiaire avec 17 marches de 100 cm de large, à l'aide d'un doublage de marches préalable (non compris dans ce prix) avec des pièces de grès porcelainé de grand format renforcé avec de la fibre de verre, Lámina Porcelánica Reforzada Techlam® "LEVANTINA", de 3000x1000 mm et 3 mm d'épaisseur, série Basic, modèle Antracita, finition antidérapant, placées avec du mortier-colle amélioré, C2 sans aucune caractéristique supplémentaire, couleur gris, et jointoyées avec du mortier de joints cémenteux avec résistance élevée à l'abrasion et absorption d'eau réduite, CG2, pour joint minimum (entre 1,5 et 3 mm), avec la même tonalité des pièces. Comprend le nettoyage, la vérification de la surface support, les implantations, les découpes, les croisillons en PVC, le revêtement de sol de paliers et l'arrêt des marches avec un profilé métallique.
Inclut: Implantation et tracé des marches et des contremarches. Découpe des pièces et réalisation des assemblages des coins intérieurs et des extérieurs. Humectage des marches. Mise en place de la contremarche et du dessus de la première marche avec du mortier. Tension des cordeaux. Mise en place des croisillons. Mise en place, du bas vers le haut, des contremarches et des marches. Vérification de sa planéité et de sa position. Mise en place de l'arrêt de la marche. Remplissage des joints. Nettoyage du tronçon.
Critère de métré de projet: Nombre d'unités prévues, selon documentation graphique du Projet.
Critère de mesure de l'ouvrage: On mesurera le nombre d'unités réellement exécutées selon les spécifications du Projet.

| Code | U | Désignation | Quantité | Prix | Montant |
|---|---|---|---|---|---|
| mt09mcr021m | kg | Mortier-colle amélioré, C2 selon NF EN 12004, couleur gris. (matériau) | 51.180 | 4.61 | 235.94 |
| mt12pcl020agaa | m² | Dalle de grès porcelainé de grand format renforcé avec de la fibre de verre, Lámina Porcelánica Reforzada Techlam® "LEVANTINA", de 3000x1000 mm et 3 mm d'épaisseur, série Basic, modèle Antracita, finition antidérapant. (matériau) | 8.957 | 382.61 | 3427.04 |
| mt18acc050b | U | Croisillons en PVC pour séparation entre 3 et 15 mm. (matériau) | 28.000 | 0.27 | 7.56 |
| mt09mcr070a | kg | Mortier de joints cémenteux avec résistance élevée à l'abrasion et absorption d'eau réduite, CG2, pour joint ouvert entre 3 et 15 mm, selon NF EN 13888. (matériau) | 2.559 | 11.14 | 28.51 |
| mt18rpe050a | m | Profil en aluminium naturel, de 9 mm de hauteur, avec encoches antidérapantes de 20 mm de largeur, pour arrêt de marches avec revêtement céramique ou en pierre naturelle. (matériau) | 17.850 | 53.32 | 951.76 |
| mo023 | h | Compagnon professionnel III/CP2 carreleur en revêtements de sols. (main-d'œuvre) | 16.576 | 46.88 | 777.08 |
| mo061 | h | Ouvrier professionnel II/OP carreleur en revêtements de sols. (main-d'œuvre) | 16.486 | 41.60 | 685.82 |
| mo113 | h | Ouvrier d'exécution I/OE1 construction. (main-d'œuvre) | 16.486 | 39.17 | 645.76 |
| % | % | Coûts directs complémentaires | 2 % | 6759.47 | 135.19 |
|  |  | Coûts directs |  |  | 6894.66 |
