# Chevron en bois scié

- Propriété du fichier: CYPE Ingenieros S.A.
- Format: FIEBDC-3/2016
- Logiciel: Générateur de prix de la construction. CYPE Ingenieros, S.A.
- Date: 16/09/2024
- Zone géographique: Maroc
- Devise: MAD
- Coûts indirects: 3 %
- Frais généraux: 13 %
- Bénéfice: 6 %
- TVA: 20 %

## G Structure et gros oeuvre

### GC Charpentes et couvertures autoportantes

#### GCB Charpentes bois

**GCB070** m Chevron en bois scié.
Chevron en bois scié de pin, de 35x35 mm de section, avec finition brossée; fixé sur les pannes avec vis à tête fraisée, d'acier au carbone.
Inclut: Implantation des chevrons sur les pannes. Présentation des chevrons sur les pannes. Mise en place et nivellement. Fixation des pannes.
Critère pour le métré: Longueur mesurée aux axes en projection horizontale, selon documentation graphique du Projet, y compris les appuis.
Critère pour le mémoire: On mesurera, en projection horizontale, aux axes, la longueur réellement exécutée selon les spécifications du Projet, y compris les appuis.

| Code | U | Désignation | Quantité | Prix | Montant |
|---|---|---|---|---|---|
| mt07mee101ha | m³ | Bois scié de pin pour chevrons, de jusqu'à 5 m de longueur, de 35x35 mm de section, avec finition brossée. (matériau) | 0.001 | 7237.89 | 7.238 |
| mt07emr118lb | U | Vis à tête fraisée, de 6 mm de diamètre et 120 mm de longueur, d'acier au carbone, avec traitement superficiel à base de résine époxy, pour les classes de service 1, 2 et 3 selon NF EN 1995-1-1. (matériau) | 4.286 | 7.65 | 32.788 |
| mo048 | h | Compagnon professionnel III/CP2 charpentier bois. (main-d'œuvre) | 0.018 | 60.54 | 1.090 |
| mo095 | h | Ouvrier professionnel II/OP charpentier bois. (main-d'œuvre) | 0.009 | 53.85 | 0.485 |
| % | % | Frais de chantier des unités d'ouvrage | 2 % | 41.601 | 0.832 |
|  |  | Coûts directs |  |  | 42.433 |

Déchets:
- pose: mt07mee101ha Bois scié de pin pour chevrons, de jusqu'à 5 m de longueur, de 35x35 mm de section, avec finition brossée; facteur de déchet 0.0015
- pose: mt07emr118lb; facteur de déchet 0.00328571

## Ressources

**mt07mee101ha** m³ Bois scié de pin pour chevrons, de jusqu'à 5 m de longueur, de 35x35 mm de section, avec finition brossée
Données techniques: Coût énergétique 17005.075 MJ; Émission de CO2 -501.408 kg; Code CED 17 02 01; Masse de l'élément 380 kg; Volume 0.345455 m3
Déchets:
- emballage: re170203 Plastique. (composant de déchet); quantité 0.04 kg; Code CED 17 02 03; Masse de l'élément 1 kg; Volume 0.001667 m3

**mt07emr118lb** U Vis à tête fraisée
Données techniques: Coût énergétique 0.174 MJ; Émission de CO2 0.010 kg; Code CED 17 04 05; Masse de l'élément 0.014 kg; Volume 0.000007 m3
Déchets:
- emballage: re150101 Emballages en papier et en carton. (composant de déchet); quantité 0.001 kg; Code CED 15 01 01; Masse de l'élément 1 kg; Volume 0.001333 m3
