# Appui de fenêtre

- Propriété du fichier: CYPE Ingenieros S.A.
- Format: FIEBDC-3/2016
- Logiciel: Générateur de prix de la construction. CYPE Ingenieros, S.A.
- Date: 16/09/2024
- Zone géographique: Maroc
- Devise: MAD
- Coûts indirects: 3 %
- Frais généraux: 13 %
- Bénéfice: 6 %
- TVA: 20 %

## G Structure et gros oeuvre

### GM Murs

#### GMP Pierre

**GMP060** m Appui de fenêtre.
Appui de fenêtre de granit Gris Mondariz de section rectangulaire taillée de 10x20 cm, finition sciée dans les faces visibles, avec les bords adoucis, pose sur mortier de ciment confectionné sur chantier, avec 250 kg/m³ de ciment, couleur grise, dosage 1:6, fourni en sacs, pour réalisation d'une ouverture dans un mur en pierres de taille, et jointement entre pièces et des assemblages avec les murs avec du mortier de joints cémenteux amélioré, type CG2 W A, selon NF EN 13888, avec absorption d'eau réduite et résistance élevée à l'abrasion, couleur Blanco.
Inclut: Implantation du niveau d'appui. Préparation du mortier. Extension de la couche de mortier. Mise en place. Nivellement. Encastrement de l'appui de fenêtre dans le mur. Jointoiement et nettoyage.
Critère pour le métré: Longueur de la largeur du vide, mesurée selon documentation graphique du Projet, augmentée de 5 cm de chaque côté.
Critère pour le mémoire: On mesurera, avec la largeur du vide, la longueur réellement exécutée selon les spécifications du Projet, y compris les encastrement dans les jambages.

| Code | U | Désignation | Quantité | Prix | Montant |
|---|---|---|---|---|---|
| mt06jdl020ka | m | Appui de fenêtre de granit Gris Mondariz de section rectangulaire taillée de 10x20 cm, finition sciée dans les faces visibles, avec les bords adoucis, selon NF EN 771-6. (matériau) | 1 | 178.24 | 178.240 |
| mt08aaa010a | m³ | Eau. (matériau) | 0.004 | 17.79 | 0.071 |
| mt01arg005a | t | Sable de carrière, pour mortier confectionné sur le chantier. (matériau) | 0.015 | 190.71 | 2.861 |
| mt08cem000a | kg | Ciment gris en sacs. (matériau) | 2.394 | 1.29 | 3.088 |
| mt09mcw050ba | kg | Mortier de joints cémenteux amélioré, type CG2 W A, selon NF EN 13888, avec absorption d'eau réduite et résistance élevée à l'abrasion, couleur Blanco, composé de ciment blanc, ciment gris, granulats calcaires, résines synthétiques, additifs organiques et inorganiques spécifiques et pigments minéraux, avec un contenu très bas de composés organiques volatiles (COV), extra-fin et imperméable à l'eau, pour jointoiement de tout type de pièces céramiques et pierres naturelles, pour joints de jusqu'à 3 mm. (matériau) | 0.095 | 14.64 | 1.391 |
| mq06hor010 | h | Bétonnière électrique avec une capacité de gâchage de 160 l. (matériel) | 0.007 | 30.11 | 0.211 |
| mo022 | h | Compagnon professionnel III/CP2 poseur de pierre naturelle. (main-d'œuvre) | 0.243 | 57.66 | 14.011 |
| mo060 | h | Ouvrier professionnel II/OP poseur de pierre naturelle. (main-d'œuvre) | 0.348 | 51.29 | 17.849 |
| % | % | Frais de chantier des unités d'ouvrage | 2 % | 217.722 | 4.354 |
|  |  | Coûts directs |  |  | 222.076 |

Déchets:
- pose: mt06jdl020ka; facteur de déchet 0.015274
- pose: mt01arg005a Sable de carrière, pour mortier confectionné sur le chantier; facteur de déchet 0.00501329
- pose: mt08cem000a Ciment gris en sacs; facteur de déchet 0.00756
- pose: mt09mcw050ba; facteur de déchet 0.07

## Ressources

**mt06jdl020ka** m Appui de fenêtre de granit Gris Mondariz de section rectangulaire taillée de 10x20 cm
Données techniques: Coût énergétique 220.414 MJ; Émission de CO2 6.244 kg; Code CED 01 04 13; Masse de l'élément 52 kg; Volume 0.034667 m3
Déchets:
- emballage: re170201 Bois. (composant de déchet); quantité 0.008 kg; Code CED 17 02 01; Masse de l'élément 1 kg; Volume 0.000909 m3
- emballage: re170203 Plastique. (composant de déchet); quantité 0.004 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt09mcw050ba** kg Mortier de joints cémenteux amélioré
Données techniques: Coût énergétique 7.725 MJ; Émission de CO2 0.576 kg; Code CED 17 09 04; Masse de l'élément 1 kg; Volume 0.000667 m3
Déchets:
- emballage: re150101 Emballages en papier et en carton; quantité 0.02 kg
- emballage: re170201 Bois; quantité 0.005 kg
- emballage: re170203 Plastique; quantité 0.008 kg
