# Platelage de base de revêtement

- Propriété du fichier: CYPE INGENIEROS, S.A.
- Format: FIEBDC-3/2002
- Zone géographique: Maroc
- Devise: MAD
- Coûts indirects: 3.00 %
- Frais généraux: 13.00 %
- Bénéfice: 6.00 %
- TVA: 20.00 %

**GPO050** m² Platelage de base de revêtement, de panneau structural OSB de lamelles minces, longues et orientées, pour utilisation en milieu humide, classe OSB/3, collés entre eux avec un adhésif sans urée-formaldéhyde, à bords soignés, de 15 mm d'épaisseur, densité 610 kg/m³, fixé avec clous, en acier galvanisé à haute adhérence.
Platelage de base de revêtement, de panneau structural OSB de lamelles minces, longues et orientées, pour utilisation en milieu humide, classe OSB/3, collés entre eux avec un adhésif sans urée-formaldéhyde, à bords soignés, de 15 mm d'épaisseur, densité 610 kg/m³, fixé avec clous, en acier galvanisé à haute adhérence.
Inclut: Implantation des pièces. Fixation des panneaux au support de base.
Critère de métré de projet: Surface mesurée selon documentation graphique du Projet.
Critère de mesure de l'ouvrage: On mesurera la surface réellement exécutée selon les spécifications du Projet.

| Code | U | Désignation | Quantité | Prix | Montant |
|---|---|---|---|---|---|
| mt07tdm040b | m² | Panneau structural OSB de lamelles minces, longues et orientées, pour utilisation en milieu humide, classe OSB/3, collés entre eux avec un adhésif sans urée-formaldéhyde, à bords soignés, de 15 mm d'épaisseur, densité 610 kg/m³, Euroclasse D-s2, d0 de réaction au feu, selon NF EN 300. (matériau) | 1.050 | 116.26 | 122.07 |
| mt07emr111d | U | Clou, de 4 mm de diamètre et 75 mm de longueur, en acier galvanisé à haute adhérence. (matériau) | 9.000 | 1.01 | 9.09 |
| mo048 | h | Compagnon professionnel III/CP2 charpentier bois. (main-d'œuvre) | 0.177 | 50.07 | 8.86 |
| mo095 | h | Ouvrier professionnel II/OP charpentier bois. (main-d'œuvre) | 0.177 | 45.48 | 8.05 |
| % | % | Frais de chantier des unités d'ouvrage | 2 % | 148.07 | 2.96 |
|  |  | Coûts directs |  |  | 151.03 |
