# Luminaire carré, avec lampe LED. Installation encastrée

- Propriété du fichier: CYPE Ingenieros S.A.
- Format: FIEBDC-3/2016
- Logiciel: Générateur de prix de la construction. CYPE Ingenieros, S.A.
- Date: 26/09/2023
- Zone géographique: Maroc
- Devise: MAD
- Coûts indirects: 3 %
- Frais généraux: 13 %
- Bénéfice: 6 %
- TVA: 20 %

## T Équipements techniques

### TE Éclairage

#### TEI Équipements intérieurs

**TEI130** U Luminaire carré, avec lampe LED. Installation encastrée.
Luminaire carré de plafond, en tôle d'acier, finition thermo-émaillée, de couleur blanche finition mate, non réglable, de 24 W, alimentation à 220/240 V et 50-60 Hz, de 597x597x63 mm, avec quatre lampes LED LED830, température de couleur 3000 K, optique constitué de réflecteur recouvert avec aluminium vaporisé, finition très brillante, à rendement élevé, faisceau de lumière extensif 72°, cadre de recouvrement, taux d'éblouissement unifié inférieur à 19, indice de reproduction chromatique supérieure à 80, flux lumineux 2393 lumens, degré de protection IP40, avec éléments de fixation pour faux plafond en plâtre ou en plaques de plâtre, ventouse pour une installation rapide et pour l'inspection du luminaire. Installation encastrée.
Critère d'évaluation économique: Le prix ne comprend pas les travaux auxiliaires de maçonnerie pour installations.
Inclut: Implantation. Montage, connexion et contrôle de son bon fonctionnement.
Critère pour le métré: Nombre d'unités prévues, selon documentation graphique du Projet.
Critère pour le mémoire: On mesurera le nombre d'unités réellement exécutées selon les spécifications du Projet.

| Code | U | Désignation | Quantité | Prix | Montant |
|---|---|---|---|---|---|
| mt34lle091aa | U | Luminaire carré de plafond, en tôle d'acier, finition thermo-émaillée, de couleur blanche finition mate, non réglable, de 24 W, alimentation à 220/240 V et 50-60 Hz, de 597x597x63 mm, avec quatre lampes LED LED830, température de couleur 3000 K, optique constitué de réflecteur recouvert avec aluminium vaporisé, finition très brillante, à rendement élevé, faisceau de lumière extensif 72°, cadre de recouvrement, taux d'éblouissement unifié inférieur à 19, indice de reproduction chromatique supérieure à 80, flux lumineux 2393 lumens, degré de protection IP40, à encastrer. (matériau) | 1 | 2975.8 | 2975.800 |
| mt34lle097a | U | Éléments de fixation pour faux plafond en plâtre ou en plaques de plâtre. (matériau) | 1 | 263.17 | 263.170 |
| mt34lle099a | U | Ventouse pour une installation rapide et pour l'inspection du luminaire. (matériau) | 1 | 1219.89 | 1219.890 |
| mo003 | h | Compagnon professionnel III/CP2 électricien. (main-d'œuvre) | 0.33 | 59.36 | 19.589 |
| mo102 | h | Ouvrier professionnel II/OP électricien. (main-d'œuvre) | 0.33 | 51.08 | 16.856 |
| % | % | Frais de chantier des unités d'ouvrage | 2 % | 4495.305 | 89.906 |
|  |  | Coûts directs |  |  | 4585.211 |
