# Démontage d'une descente extérieure visible de 300 mm de diamètre maximum, avec des moyens manuels, et chargement manuel dans le camion ou la benne

- Propriété du fichier: CYPE INGENIEROS, S.A.
- Format: FIEBDC-3/2002
- Zone géographique: Maroc
- Devise: MAD
- Coûts indirects: 3.00 %
- Frais généraux: 13.00 %
- Bénéfice: 6.00 %
- TVA: 20.00 %

**TPD130** m Démontage d'une descente extérieure visible de 300 mm de diamètre maximum, avec des moyens manuels, et chargement manuel dans le camion ou la benne.
Démontage d'une descente extérieure visible de 300 mm de diamètre maximum, avec des moyens manuels, et chargement manuel dans le camion ou la benne.
Inclut: Démontage de l'élément. Obturation des conduites connectées à l'élément. Retrait et stockage du matériau démonté. Nettoyage des restes d'ouvrage. Chargement manuel du matériau démonté et des restes d'ouvrage dans le camion ou la benne.
Critère pour le métré: Longueur mesurée en projection horizontale, selon documentation graphique du Projet.
Critère pour le mémoire: On mesurera, en projection horizontale, la longueur réellement démontée selon les spécifications du Projet.
Critère d'évaluation économique: Le prix comprend le démontage du matériau de fixation, des accessoires et des pièces spéciales et l'obturation des conduites connectées à l'élément.

| Code | U | Désignation | Quantité | Prix | Montant |
|---|---|---|---|---|---|
| mo113 | h | Ouvrier d'exécution I/OE1 construction. (main-d'œuvre) | 0.168 | 41.16 | 6.91 |
| % | % | Frais de chantier des unités d'ouvrage | 2 % | 6.91 | 0.14 |
|  |  | Coûts directs |  |  | 7.05 |
