# Récupérateur enthalpique avec batterie de gaz réfrigérant

- Propriété du fichier: CYPE INGENIEROS, S.A.
- Format: FIEBDC-3/2002
- Zone géographique: Maroc
- Coûts indirects: 3.00 %
- Frais généraux: 13.00 %
- Bénéfice: 6.00 %
- TVA: 20.00 %

**TVA300** U Récupérateur enthalpique avec batterie de gaz réfrigérant, modèle pour montage horizontal, de dimensions 430x1189x1739 mm, poids 100 kg, débit d'air à une vitesse extrêmement élevée/élevée/basse: 800/800/640 m³/h, consommation d'électricité à une vitesse extrêmement élevée/élevée/basse: 505/465/335 W avec alimentation monophasée à 230 V, pression statique à une vitesse extrêmement élevée/élevée/basse: 120/100/105 Pa, pression sonore à une vitesse extrêmement élevée/élevée/basse à 1,5 m: 41/40/38 dBA, efficacité thermique à une vitesse extrêmement élevée/élevée/basse: 70/70/72,5%, puissance frigorifique/calorifique: 6,56/8,61 kW, diamètre des conduits 250 mm.
Fourniture et installation de récupérateur enthalpique avec batterie de gaz réfrigérant, modèle pour montage horizontal, de dimensions 430x1189x1739 mm, poids 100 kg, débit d'air à une vitesse extrêmement élevée/élevée/basse: 800/800/640 m³/h, consommation d'électricité à une vitesse extrêmement élevée/élevée/basse: 505/465/335 W avec alimentation monophasée à 230 V, pression statique à une vitesse extrêmement élevée/élevée/basse: 120/100/105 Pa, pression sonore à une vitesse extrêmement élevée/élevée/basse à 1,5 m: 41/40/38 dBA, efficacité thermique à une vitesse extrêmement élevée/élevée/basse: 70/70/72,5%, puissance frigorifique 6,56 kW (température de bulbe sec de l'air intérieur 27°C, température de bulbe humide de l'air intérieur 19°C, température de bulbe sec de l'air extérieur 35°C), puissance calorifique 8,61 kW (température de bulbe sec de l'air intérieur 20°C, température de bulbe sec de l'air extérieur 7°C, température de bulbe humide de l'air extérieur 6°C), diamètre des conduits 250 mm. Totalement monté, connecté et testé.
Inclut: Implantation. Mise en place et fixation du récupérateur. Connexion au réseau électrique.
Critère de métré de projet: Nombre d'unités prévues, selon documentation graphique du Projet.
Critère de mesure de l'ouvrage: On mesurera le nombre d'unités réellement exécutées selon les spécifications du Projet.

| Code | U | Désignation | Quantité | Prix | Montant |
|---|---|---|---|---|---|
| mt42tsb307b | U | Récupérateur enthalpique avec batterie de gaz réfrigérant, modèle pour montage horizontal, de dimensions 430x1189x1739 mm, poids 100 kg, débit d'air à une vitesse extrêmement élevée/élevée/basse: 800/800/640 m³/h, consommation d'électricité à une vitesse extrêmement élevée/élevée/basse: 505/465/335 W avec alimentation monophasée à 230 V, pression statique à une vitesse extrêmement élevée/élevée/basse: 120/100/105 Pa, pression sonore à une vitesse extrêmement élevée/élevée/basse à 1,5 m: 41/40/38 dBA, efficacité thermique à une vitesse extrêmement élevée/élevée/basse: 70/70/72,5%, puissance frigorifique 6,56 kW (température de bulbe sec de l'air intérieur 27°C, température de bulbe humide de l'air intérieur 19°C, température de bulbe sec de l'air extérieur 35°C), puissance calorifique 8,61 kW (température de bulbe sec de l'air intérieur 20°C, température de bulbe sec de l'air extérieur 7°C, température de bulbe humide de l'air extérieur 6°C), diamètre des conduits 250 mm. (matériau) | 1.000 | 670.89 | 670.89 |
| mo005 | h | Compagnon professionnel III/CP2 installateur de climatisation. (main-d'œuvre) | 2.163 | 48.45 | 104.80 |
| mo104 | h | Ouvrier professionnel II/OP installateur de climatisation. (main-d'œuvre) | 2.163 | 41.54 | 89.85 |
| % | % | Coûts directs complémentaires | 2 % | 865.54 | 17.31 |
|  |  | Coûts directs |  |  | 882.85 |
