# Récupérateur de chaleur et d'humidité air-air, avec batterie à eau. Installation au plafond

- Propriété du fichier: CYPE Ingenieros S.A.
- Format: FIEBDC-3/2016
- Logiciel: Générateur de prix de la construction. CYPE Ingenieros, S.A.
- Date: 17/09/2024
- Zone géographique: Maroc
- Devise: MAD
- Coûts indirects: 3 %
- Frais généraux: 13 %
- Bénéfice: 6 %
- TVA: 20 %

## T Équipements techniques

### TV Climatisation et ventilation

#### TVA Distribution d'air

**TVA480** U Récupérateur de chaleur et d'humidité air-air, avec batterie à eau. Installation au plafond.
Récupérateur de chaleur air-air, classe d'efficacité énergétique A, débit d'air 300 m³/h, consommation d'électricité 163 W, efficacité de récupération calorifique 92%, dimensions 310x1185x644 mm, poids 37 kg, pression statique d'air nominale 300 Pa, alimentation monophasée (230V/50Hz), avec connexions de 160 mm de diamètre, connexions de 160 mm de diamètre, échangeur à plaques de flux croisé amovible pour son nettoyage, ventilateurs centrifuges avec moteur de type EC basse consommation, filtre d'air ISO 60% (G4), 2 entrées analogiques 0-10V et bypass avec servomoteur pour changement de mode d'opération de récupération en free-cooling; batterie à eau pour post-chauffage. Installation au plafond. Comprend les éléments pour la suspension au plafond.
Inclut: Implantation. Mise en place et fixation. Connexion et contrôle de son bon fonctionnement.
Critère pour le métré: Nombre d'unités prévues, selon documentation graphique du Projet.
Critère pour le mémoire: On mesurera le nombre d'unités réellement exécutées selon les spécifications du Projet.

| Code | U | Désignation | Quantité | Prix | Montant |
|---|---|---|---|---|---|
| mt42wol092e | U | Récupérateur de chaleur air-air, classe d'efficacité énergétique A, débit d'air 300 m³/h, consommation d'électricité 163 W, efficacité de récupération calorifique 92%, dimensions 310x1185x644 mm, poids 37 kg, pression statique d'air nominale 300 Pa, alimentation monophasée (230V/50Hz), avec connexions de 160 mm de diamètre, connexions de 160 mm de diamètre, échangeur à plaques de flux croisé amovible pour son nettoyage, ventilateurs centrifuges avec moteur de type EC basse consommation, filtre d'air ISO 60% (G4), 2 entrées analogiques 0-10V et bypass avec servomoteur pour changement de mode d'opération de récupération en free-cooling. (matériau) | 1 | 34675.32 | 34675.320 |
| mt42wol609b | U | Échangeur enthalpique pour récupération de chaleur et d'humidité, pour récupérateur de chaleur. (matériau) | 1 | 22013.96 | 22013.960 |
| mt42wol611a | U | Batterie à eau pour post-chauffage, de 1000 W, pour récupérateur de chaleur. (matériau) | 1 | 5977.12 | 5977.120 |
| mt42www090 | U | Kit de support pour la suspension du plafond, constitué de quatre tiges filetées en acier galvanisé, avec leurs chevilles, écrous et rondelles correspondants. (matériau) | 1 | 301.05 | 301.050 |
| mo005 | h | Compagnon professionnel III/CP2 installateur de climatisation. (main-d'œuvre) | 0.77 | 59.53 | 45.838 |
| mo104 | h | Ouvrier professionnel II/OP installateur de climatisation. (main-d'œuvre) | 0.77 | 51.22 | 39.439 |
| % | % | Frais de chantier des unités d'ouvrage | 2 % | 63052.727 | 1261.055 |
|  |  | Coûts directs |  |  | 64313.782 |
