# Dispositif d'ancrage à encastrer au sol

- Propriété du fichier: CYPE INGENIEROS, S.A.
- Format: FIEBDC-3/2002
- Zone géographique: Maroc
- Devise: MAD
- Coûts indirects: 3.00 %
- Frais généraux: 13.00 %
- Bénéfice: 6.00 %
- TVA: 20.00 %

## S Sécurité et santé

### SC Équipements de protection collective

#### SCL Lignes et dispositifs d'ancrage

**SCL080** U Dispositif d'ancrage à encastrer au sol, de 500 mm de longueur, constitué de sangle en polyester; 1 ganse à une extrémité et 1 anneau à l'autre extrémité, fixé, par l'extrémité de la ganse et avant le bétonnage, à une barre annelée en acier Fe E 500 enrobée dans la poutre de la structure en béton armé, de 12 mm de diamètre minimal et 100 mm mm de longueur minimale, pour assurer un travailleur.
Dispositif d'ancrage à encastrer au sol, de 500 mm de longueur, constitué de sangle en polyester; 1 ganse à une extrémité et 1 anneau à l'autre extrémité, fixé, par l'extrémité de la ganse et avant le bétonnage, à une barre annelée en acier Fe E 500 enrobée dans la poutre de la structure en béton armé, de 12 mm de diamètre minimal et 100 mm mm de longueur minimale, pour assurer un travailleur.
Critère de métré de projet: Nombre d'unités prévues, selon Plan général de coordination en matière de sécurité et de protection de la santé.
Critère de mesure de l'ouvrage: On mesurera le nombre d'unités réellement mises en place selon spécifications d'Étude ou d'Étude Basique de Sécurité et Santé.

| Code | U | Désignation | Quantité | Prix | Montant |
|---|---|---|---|---|---|
| mt50spd020a | U | Dispositif d'ancrage à encastrer au sol, de 500 mm de longueur, constitué de sangle en polyester; 1 ganse à une extrémité et 1 anneau à l'autre extrémité, classe A2, fixé, par l'extrémité de la ganse et avant le bétonnage, à une barre annelée en acier Fe E 500 enrobée dans la poutre de la structure en béton armé, de 12 mm de diamètre minimal et 100 mm mm de longueur minimale. (matériau) | 1.000 | 43.92 | 43.92 |
| mt07aco055a | kg | Barres en acier haute adhérence, Fe E 500, de divers diamètres. (matériau) | 0.100 | 9.26 | 0.93 |
| mo120 | h | Ouvrier Sécurité et Santé. (main-d'œuvre) | 0.122 | 41.24 | 5.03 |
| % | % | Frais de chantier des unités d'ouvrage | 2 % | 49.88 | 1.00 |
|  |  | Coûts directs |  |  | 50.88 |
