# Regard de visite

- Propriété du fichier: CYPE INGENIEROS, S.A.
- Format: FIEBDC-3/2002
- Zone géographique: Maroc
- Devise: MAD
- Coûts indirects: 3.00 %
- Frais généraux: 13.00 %
- Bénéfice: 6.00 %
- TVA: 20.00 %

## A VRD et aménagements extérieurs

### AA Assainissement

#### AAB Regards

**AAB060** U Regard de visite, de 1,00 m de diamètre intérieur et de 3,1 m de hauteur utile intérieure, d'éléments préfabriqués en béton massif, sur une dalle de 25 cm d'épaisseur en béton armé BCN: CPJ-CEM II/A 32,5 ES - TP - B 30 - 15/25 - E: 5b - BA - P 18-305 légèrement renforcée avec un treillis électrosoudé, avec fermeture de couvercle circulaire avec blocage et cadre en fonte classe D-400 selon NF EN 124, installé dans revêtement de rues, y compris celles piétonnes, ou zones de stationnement pour tout type de véhicules.
Regard de visite d'éléments préfabriqués en béton massif, de 1,00 m de diamètre intérieur et de 3,1 m de hauteur utile intérieure, constitué de: dallage de 25 cm d'épaisseur en béton armé BCN: CPJ-CEM II/A 32,5 ES - TP - B 30 - 15/25 - E: 5b - BA - P 18-305 légèrement renforcé avec un treillis électrosoudé ST 35 100x300 mm en acier FE E 500; base préfabriquée en béton massif, de 125x125x100 cm, avec deux orifices de 50 cm de diamètre pour connexion de collecteurs, de 100 cm de diamètre intérieur, avec assemblage rigide emboîté avec joint en caoutchouc, selon NF EN 1917, résistance à la compression supérieure à 250 kg/cm²; anneau préfabriqué en béton massif, pour puits, avec assemblage rigide emboîté avec joint en caoutchouc, selon NF EN 1917, de 100 cm de diamètre intérieur et 100 cm d'hauteur, résistance à la compression supérieure à 250 kg/cm²; anneau préfabriqué en béton massif, avec assemblage rigide emboîté avec joint en caoutchouc, selon NF EN 1917, de 100 cm de diamètre intérieur et 50 cm d'hauteur, résistance à la compression supérieure à 250 kg/cm²; cône asymétrique préfabriqué en béton massif, avec assemblage rigide emboîté avec joint en caoutchouc, selon NF EN 1917, de 100 à 60 cm de diamètre intérieur et 60 cm d'hauteur, résistance à la compression supérieure à 250 kg/cm² et dalle autour de la bouche du cône de 150x150 cm et 20 cm d'épaisseur en béton massif BCN: CPJ-CEM II/A 32,5 ES - TP - B 35 - 15/25 - E: 5b - NA - P 18-305; avec fermeture de couvercle circulaire avec blocage et cadre en fonte classe D-400 selon NF EN 124, installé dans revêtement de rues, y compris celles piétonnes, ou zones de stationnement pour tout type de véhicules. Comprend le béton massif BCN: CPJ-CEM II/A 32,5 ES - TP - B 35 - 15/25 - E: 5b - NA - P 18-305 pour la réalisation d'une rigole dans le fond du puits et le lubrifiant pour montage.
Inclut: Implantation. Mise en place du treillis soudé. Coulage et compactage du béton pour la réalisation du dallage. Montage. Réalisation de la cunette dans le fond du regard de visite. Connexion des collecteurs au regard. Mise en place des pattes. Coulage et compactage du béton pour la réalisation de la dalle autour de la bouche du cône. Mise en place d'un cadre, d'un tampon et d'accessoires. Contrôle de son bon fonctionnement.
Critère pour le métré: Nombre d'unités prévues, selon documentation graphique du Projet.
Critère pour le mémoire: On mesurera le nombre d'unités réellement exécutées selon les spécifications du Projet.
Critère d'évaluation économique: Le prix comprend les équipements, la machinerie et les matériels nécessaires pour le déplacement et la disposition des éléments sur chantier, mais il ne comprend ni l'excavation ni le remblai de l'arrière.

| Code | U | Désignation | Quantité | Prix | Montant |
|---|---|---|---|---|---|
| mt10haf040djhi | m³ | Béton prêt à l'emploi BCN: CPJ-CEM II/A 32,5 ES - TP - B 30 - 15/25 - E: 5b - BA - P 18-305. (matériau) | 0.675 | 992.89 | 670.20 |
| mt07ame030dkc | m² | Treillis soudé ST 35 100x300 mm, avec fils de fer longitudinaux de 7 mm de diamètre et fils de fer transversaux de 7 mm de diamètre, acier Fe E 500, selon NF A35-080-2. (matériau) | 2.250 | 57.88 | 130.23 |
| mt10hmf040djnf | m³ | Béton non armé prêt à l'emploi BCN: CPJ-CEM II/A 32,5 ES - TP - B 35 - 15/25 - E: 5b - NA - P 18-305. (matériau) | 0.495 | 1048.51 | 519.01 |
| mt46phm005c | U | Base préfabriquée en béton massif, de 125x125x100 cm, avec deux orifices de 50 cm de diamètre pour connexion de collecteurs, de 100 cm de diamètre intérieur, avec assemblage rigide emboîté avec joint en caoutchouc, selon NF EN 1917, résistance à la compression supérieure à 250 kg/cm² pour réalisation d'un regard de visite. (matériau) | 1.000 | 1999.23 | 1999.23 |
| mt46phm011b | U | Anneau préfabriqué en béton massif, pour puits, avec assemblage rigide emboîté avec joint en caoutchouc, selon NF EN 1917, de 100 cm de diamètre intérieur et 100 cm de hauteur, résistance à la compression supérieure à 250 kg/cm². (matériau) | 1.000 | 592.40 | 592.40 |
| mt46phm010b | U | Anneau préfabriqué en béton massif, avec assemblage rigide emboîté avec joint en caoutchouc, selon NF EN 1917, de 100 cm de diamètre intérieur et 50 cm de hauteur, résistance à la compression supérieure à 250 kg/cm², pour réalisation d'un regard de visite. (matériau) | 1.000 | 416.58 | 416.58 |
| mt46phm020b | U | Cône asymétrique préfabriqué en béton massif, avec assemblage rigide emboîté avec joint en caoutchouc, selon NF EN 1917, de 100 à 60 cm de diamètre intérieur et 60 cm de hauteur, résistance à la compression supérieure à 250 kg/cm², pour réalisation d'un regard de visite. (matériau) | 1.000 | 588.40 | 588.40 |
| mt46thb110b | kg | Lubrifiant pour assemblage avec joint élastique, dans des regards de visite préfabriqués. (matériau) | 0.009 | 29.60 | 0.27 |
| mt46tpr010q | U | Couvercle circulaire avec blocage via trois languettes et cadre en fonte ductile de 850 mm de diamètre extérieur et 100 mm de hauteur, passage libre de 600 mm, pour puits, classe D-400 selon NF EN 124. Couvercle revêtu d'une peinture bitumineuse et un cadre pourvu d'un joint d'insonorisation en polyéthylène et d'un dispositif antivol. (matériau) | 1.000 | 894.39 | 894.39 |
| mt46phm050 | U | Échelon en polypropylène préformé en U, pour puits, de 330x160 mm, section transversale de D=25 mm, selon NF EN 1917. (matériau) | 9.000 | 48.93 | 440.37 |
| mq04cag010a | h | Camion grue jusqu'à 6 t de charge maximale. (matériel) | 0.696 | 398.31 | 277.22 |
| au00auh020 |  | Rigole pour le coulage du béton. | 1.000 | 0.00 | 0.00 |
| au00auh040 |  | Vibreur de béton, électrique. | 1.000 | 0.00 | 0.00 |
| mo041 | h | Compagnon professionnel III/CP2 VRD espaces publics. (main-d'œuvre) | 4.759 | 49.29 | 234.57 |
| mo087 | h | Ouvrier professionnel II/OP VRD espaces publics. (main-d'œuvre) | 2.380 | 43.76 | 104.15 |
| % | % | Frais de chantier des unités d'ouvrage | 2 % | 6867.02 | 137.34 |
|  |  | Coûts directs |  |  | 7004.36 |
