# Lampadaire pour éclairage routier composé d'un mât de 5 m de hauteur, et luminaire décoratif avec diffuseur en plastique et lampe à vapeur au sodium à haute pression de 70 watts

- Propriété du fichier: CYPE INGENIEROS, S.A.
- Format: FIEBDC-3/2002
- Zone géographique: Maroc
- Devise: MAD
- Coûts indirects: 3.00 %
- Frais généraux: 13.00 %
- Bénéfice: 6.00 %
- TVA: 20.00 %

## A VRD et aménagements extérieurs

### AE Éclairage extérieur

#### AEE Éclairage routier

**AEE010** U Lampadaire pour éclairage routier composé d'un mât de 5 m de hauteur, et luminaire décoratif avec diffuseur en plastique et lampe à vapeur au sodium à haute pression de 70 watts.
Fourniture et montage d'un lampadaire pour éclairage routier composé d'un mât troncoconique de 5 m de hauteur, construit en tôle d'acier galvanisé de 3 mm d'épaisseur, pourvu d'une boîte de connexion et de protection, d'un conduit intérieur pour 0,6/1,0 kV, d'un piquet de terre, d'un regard de branchement et de déviation 40x40x60 cm, pourvu d'un cadre et d'un couvercle en fer fondu, ancrage avec des boulons à un dé de fondation réalisé avec du béton massif BCN: CPJ-CEM II/A 32,5 - P - B 20 - 15/25 - E: 1 - NA - P 18-305; et luminaire décoratif avec diffuseur en plastique et lampe à vapeur au sodium à haute pression de 70 watts de puissance, de forme troncopyramidale et couplé au support. Comprend la fondation, les accessoires, les éléments d'ancrage, l'équipement d'allumage et de connexion. Totalement installé.
Inclut: Réalisation de la fondation en béton massif. Préparation de la surface d'appui. Fixation de la colonne. Mise en place des accessoires. Connexion. Nettoyage de l'élément.
Critère de métré de projet: Nombre d'unités prévues, selon documentation graphique du Projet.
Critère de mesure de l'ouvrage: On mesurera le nombre d'unités réellement exécutées selon les spécifications du Projet.

| Code | U | Désignation | Quantité | Prix | Montant |
|---|---|---|---|---|---|
| mt34www030a | U | Fondation avec du béton BCN: CPJ-CEM II/A 32,5 - P - B 20 - 15/25 - E: 1 - NA - P 18-305 pour ancrage de colonne de 3 à 6 m de hauteur, y compris la plaque et les boulons d'ancrage. (matériau) | 1.000 | 1127.61 | 1127.61 |
| mt34www020 | U | Regard de branchement et dérivation de 40x40x60 cm, pourvu d'un cadre et d'un tampon en fer fondu. (matériau) | 1.000 | 997.96 | 997.96 |
| mt34www040 | U | Boîte de connexion et de protection, avec fusibles. (matériau) | 1.000 | 81.16 | 81.16 |
| mt34www050 | m | Conducteur isolé en cuivre pour 0,6/1 kV de 2x2,5 mm². (matériau) | 7.000 | 5.67 | 39.69 |
| mt35ttc010f | m | Conducteur de cuivre nu, de 35 mm². (matériau) | 2.000 | 98.99 | 197.98 |
| mt35tte010a | U | Électrode pour réseau de prise de terre cuivré avec 300 µm, fabriqué en acier, de 14 mm de diamètre et de 1,5 m de longueur. (matériau) | 1.000 | 216.07 | 216.07 |
| mt34xes010c | U | Mât droit en acier galvanisé, peint, hauteur 5 m. Selon NF EN 40-5. (matériau) | 1.000 | 2428.74 | 2428.74 |
| mt34est020a | U | Luminaire décoratif avec diffuseur en plastique, avec lampe à vapeur au sodium à haute pression, VSAP 70 W, de forme troncopyramidale et couplée au support. (matériau) | 1.000 | 1313.83 | 1313.83 |
| mt34www010 | U | Produits complémentaires pour éclairage extérieur. (matériau) | 1.000 | 10.94 | 10.94 |
| mq04cag010c | h | Camion grue de jusqu'à 12 t. (matériel) | 1.172 | 465.55 | 545.62 |
| mo041 | h | Compagnon professionnel III/CP2 VRD espaces publics. (main-d'œuvre) | 3.527 | 46.88 | 165.35 |
| mo087 | h | Ouvrier professionnel II/OP VRD espaces publics. (main-d'œuvre) | 3.527 | 41.60 | 146.72 |
| mo003 | h | Compagnon professionnel III/CP2 électricien. (main-d'œuvre) | 1.371 | 48.45 | 66.42 |
| mo102 | h | Ouvrier professionnel II/OP électricien. (main-d'œuvre) | 1.371 | 41.54 | 56.95 |
| % | % | Coûts directs complémentaires | 2 % | 7395.04 | 147.90 |
|  |  | Coûts directs |  |  | 7542.94 |
