# Équipement automatique de chlorage et de sulfatage d'eau avec une pompe doseuse, pour piscine

- Propriété du fichier: CYPE INGENIEROS, S.A.
- Format: FIEBDC-3/2002
- Zone géographique: Maroc
- Coûts indirects: 3.00 %
- Frais généraux: 13.00 %
- Bénéfice: 6.00 %
- TVA: 20.00 %

## A VRD et aménagements extérieurs

### AP Piscines

#### APE Équipements électriques

**APE030** U Équipement automatique de chlorage et de sulfatage d'eau avec une pompe doseuse, pour piscine.
Fourniture et installation d'un équipement automatique de chlorage et de sulfatage d'eau avec une pompe doseuse électronique. Comprend un régulateur de chlore et de PH, un réservoir de polyéthylène et des tuyaux de connexion. Totalement installé et en fonctionnement.
Inclut: Mise en place et fixation de l'équipement. Mise en place et fixation des accessoires et des pièces spéciales. Vérification du fonctionnement correct de l'installation.
Critère de métré de projet: Nombre d'unités prévues, selon documentation graphique du Projet.
Critère de mesure de l'ouvrage: On mesurera le nombre d'unités réellement exécutées selon les spécifications du Projet.

| Code | U | Désignation | Quantité | Prix | Montant |
|---|---|---|---|---|---|
| mt47pec010 | U | Régulateur de chlore-pH. (matériau) | 1.000 | 1219.93 | 1219.93 |
| mt47pec020 | U | Pompe doseuse électronique de sulfate d'aluminium, y compris accessoires. (matériau) | 1.000 | 586.32 | 586.32 |
| mt47pec030 | U | Réservoir de polyéthylène de 200 litres. (matériau) | 1.000 | 48.48 | 48.48 |
| mt47pec040 | U | Tubes, accessoires et produits complémentaires. (matériau) | 1.000 | 37.53 | 37.53 |
| mo008 | h | Compagnon professionnel III/CP2 plombier. (main-d'œuvre) | 1.659 | 4.39 | 7.28 |
| mo107 | h | Ouvrier professionnel II/OP plombier. (main-d'œuvre) | 1.659 | 3.76 | 6.24 |
| % | % | Coûts directs complémentaires | 2 % | 1905.78 | 38.12 |
|  |  | Coûts directs |  |  | 1943.90 |
