# Rigole en bord de piscine avec grille en plastique

- Propriété du fichier: CYPE INGENIEROS, S.A.
- Format: FIEBDC-3/2002
- Zone géographique: Maroc
- Coûts indirects: 3.00 %
- Frais généraux: 13.00 %
- Bénéfice: 6.00 %
- TVA: 20.00 %

## A VRD et aménagements extérieurs

### AP Piscines

#### APL Plages de piscines

**APL020** m Rigole en bord de piscine avec grille en plastique.
Réalisation d'une rigole en bord de piscine composée de pièces préfabriquées en béton pour la récupération des eaux de 30 cm de large, placées sur un dallage en béton massif BCN: CPJ-CEM II/A 32,5 - TP - B 20 - 15/25 - E: 1 - NA - P 18-305 de 10 cm d'épaisseur, pose avec du mortier de ciment, confectionné sur chantier, dosage 1:6, enduites de ciment et repassées intérieurement avec du mortier de ciment, confectionné sur chantier, avec additif hydrofuge, dosage 1:3, avec des angles arrondis et revêtement postérieur avec du polyester renforcé avec de la fibre de verre. Comprend une grille de texture antiglissante en matériau plastique de 340 mm de large, assemblée avec un dispositif d'assemblage articulé, un profil support et les pièces spéciales de coins. Totalement montée, connectée et testée.
Inclut: Réalisation du dallage. Implantation et tracé de la goulotte. Montage des pièces préfabriquées. Réalisation de trous pour la connexion des tubes. Raccord et jointoiement des collecteurs à la goulotte. Réalisation du revêtement superficiel. Mise en place de la grille.
Critère de métré de projet: Longueur moyenne selon documentation graphique du Projet.
Critère de mesure de l'ouvrage: On mesurera la longueur réellement exécutée selon les spécifications du Projet.

| Code | U | Désignation | Quantité | Prix | Montant |
|---|---|---|---|---|---|
| mt10hmf040aaed | m³ | Béton non armé prêt à l'emploi BCN: CPJ-CEM II/A 32,5 - TP - B 20 - 15/25 - E: 1 - NA - P 18-305. (matériau) | 0.050 | 66.68 | 3.33 |
| mt11cah010 | m | Caniveau préfabriquée en béton pour la récupération des eaux, de 30 cm de largeur, y compris pièces spéciales. (matériau) | 1.050 | 5.07 | 5.32 |
| mt08aaa010a | m³ | Eau. (matériau) | 0.006 | 1.55 | 0.01 |
| mt01arg005a | t | Sable de carrière, pour mortier préparé sur chantier. (matériau) | 0.049 | 16.29 | 0.80 |
| mt08cem000a | kg | Ciment gris en sacs. (matériau) | 7.500 | 0.11 | 0.83 |
| mt08aaa010a | m³ | Eau. | 0.006 | 1.55 | 0.01 |
| mt01arg005a | t | Sable de carrière, pour mortier préparé sur chantier. | 0.015 | 16.29 | 0.24 |
| mt08cem000a | kg | Ciment gris en sacs. | 4.500 | 0.11 | 0.50 |
| mt08adt010 | kg | Additif hydrofuge pour imperméabilisation des mortiers ou des bétons. (matériau) | 0.090 | 1.24 | 0.11 |
| mt47prp030 | m² | Maille de fibre de verre. (matériau) | 1.000 | 2.13 | 2.13 |
| mt47prp040 | kg | Résine de polyester. (matériau) | 0.750 | 6.70 | 5.03 |
| mt47prp010 | m | Grille en PVC de 34 cm de largeur pour gouttière de piscine, en matériau plastique avec texture antiglissante, y compris le profilé support et les pièces spéciales de coin. (matériau) | 1.050 | 24.58 | 25.81 |
| mt47prp020 | U | Pièces spéciales et matériau complémentaire. (matériau) | 1.000 | 0.82 | 0.82 |
| mq06hor010 | h | Bétonnière. (matériel) | 0.032 | 1.23 | 0.04 |
| au00auh040 |  | Vibreur de béton, électrique. | 1.000 | 0.00 | 0.00 |
| mo087 | h | Ouvrier professionnel II/OP VRD espaces publics. (main-d'œuvre) | 1.124 | 3.77 | 4.24 |
| mo041 | h | Compagnon professionnel III/CP2 VRD espaces publics. (main-d'œuvre) | 0.553 | 4.25 | 2.35 |
| % | % | Coûts directs complémentaires | 2 % | 51.57 | 1.03 |
|  |  | Coûts directs |  |  | 52.60 |
