# Plancher en bois massif pour extérieur

- Propriété du fichier: CYPE INGENIEROS, S.A.
- Format: FIEBDC-3/2002
- Zone géographique: Maroc
- Coûts indirects: 3.00 %
- Frais généraux: 13.00 %
- Bénéfice: 6.00 %
- TVA: 20.00 %

## A VRD et aménagements extérieurs

### AS Revêtement de sols extérieurs

#### ASB Lames en bois

**ASB010** m² Plancher en bois massif pour extérieur, constitué de planches en bois massif, de pin Suède, de 28x145x800/2800 mm, non traité, pour ponçage et huilage in situ; fixées avec un système de fixation visible avec des tire-fonds sur des lambourdes en bois de pin, de 65x38 mm, traitées en autoclave, con classification d'utilisation classe 4, selon NF EN 335, séparés entre eux de 50 cm, avec des vis galvanisées à tête chanfreinée de 8x80 mm; les lambourdes sont fixées avec des chevilles métalliques expansives et des tire-fonds, sur le dallage en béton (non compris dans ce prix).
Fourniture et mise en place d'un plancher en bois massif pour extérieur, constitué de planches en bois massif, de pin Suède, de 28x145x800/2800 mm, non traité, pour ponçage et huilage in situ; fixées avec un système de fixation visible avec des tire-fonds sur des lambourdes en bois de pin, de 65x38 mm, traitées en autoclave, avec classification d'utilisation de classe 4, selon NF EN 335, séparés entre eux de 50 cm, avec des vis galvanisées de 8x80 mm; les lambourdes se fixent avec des chevilles métalliques expansives et des tire-fonds, sur le dallage en béton (non compris dans ce prix). Comprend la fixation des planches aux lambourdes avec des tire-fonds laitonnés à tête hexagonale pour clé Allen (au minimum 2 sur la largeur de la table), le perçage préalable et le chanfreinage du bois, les chevilles expansives métalliques et les tire-fonds pour la fixation des lambourdes à la dalle de béton, les pièces spéciales et la finition du bois par ponçage et huilage in situ.
Inclut: Implantation, nivellement et fixation des lambourdes. Mise en place des planches de la première rangée, fixées avec un point de mastic élastomérique en polyuréthane. Fixation des planches de la première rangée sur les lambourdes. Mise en place et fixation des rangées successives. Ponçage et huilage du plancher flottant terminé.
Critère de métré de projet: Surface utile, mesurée selon documentation graphique du Projet. Le métré par ruptures et recoupes n'a pas été incrémentée 5% de pièces de plus a été considéré dans la décomposition.
Critère de mesure de l'ouvrage: On mesurera la surface réellement exécutée selon les spécifications du Projet.

| Code | U | Désignation | Quantité | Prix | Montant |
|---|---|---|---|---|---|
| mt18mva015d | m | Lambourde en bois de pin, de 65x38 mm, traité en autoclave, avec classe d'utilisation 4 selon NF EN 335, pour appui et fixation des planchers en bois massif d'extérieur. (matériau) | 2.500 | 2.50 | 6.25 |
| mt18mta030lb | m² | Planches en bois massif, de pin Suède, de 28x145x800/2800 mm, non traité, pour ponçage et huilage in situ; y compris accessoires de montage. Selon NF EN 13810-1 et NF EN 14342. (matériau) | 1.050 | 41.44 | 43.51 |
| mt18mva090 | U | Tire-fond en laiton, pour bois, à tête chanfreinée hexagonale, pour clé Allen. (matériau) | 28.000 | 0.23 | 6.44 |
| mt18mva085b | U | Cheville expansive métallique et tire-fond, pour la fixation de lambourdes ou de pannes en bois sur un support de base en béton. (matériau) | 5.000 | 0.77 | 3.85 |
| op00tal010 |  | Perceuse. | 1.000 | 0.00 | 0.00 |
| op00ato010 |  | Tournevis. | 1.000 | 0.00 | 0.00 |
| op00cla010 |  | Cloueuse pneumatique. | 1.000 | 0.00 | 0.00 |
| op00cep010 |  | Varlope. | 1.000 | 0.00 | 0.00 |
| op00tro010 |  | Scie à tronçonner. | 1.000 | 0.00 | 0.00 |
| mo025 | h | Compagnon professionnel III/CP2 parqueteur. (main-d'œuvre) | 1.012 | 46.88 | 47.44 |
| mo063 | h | Ouvrier professionnel II/OP parqueteur. (main-d'œuvre) | 1.012 | 41.60 | 42.10 |
| % | % | Coûts directs complémentaires | 2 % | 149.59 | 2.99 |
|  |  | Coûts directs |  |  | 152.58 |
