# Suppression d'une couche de peinture à la détrempe, finition gouttelette, appliquée sur parement vertical intérieur, avec des moyens manuels

- Propriété du fichier: CYPE INGENIEROS, S.A.
- Format: FIEBDC-3/2002
- Zone géographique: Maroc
- Coûts indirects: 3.00 %
- Frais généraux: 13.00 %
- Bénéfice: 6.00 %
- TVA: 20.00 %

## E Enveloppe et finition extérieure

### EA Nettoyage, préparation et réparation

#### EAN Nettoyage

**EAN160** m² Suppression d'une couche de peinture à la détrempe, finition gouttelette, appliquée sur parement vertical intérieur, avec des moyens manuels.
Suppression d'une couche de peinture à la détrempe, finition gouttelette, appliquée sur parement vertical intérieur, avec des moyens manuels, avec raclette et spatule. Comprend humectage préalable de la couche de peinture, avec une éponge, la protection des éléments placés sur le parement et non démontés, le ramassage des restes générés, le regroupement, le retrait et la charge manuelle des restes générés dans le camion ou la benne.
Inclut: Protection des éléments placés sur le parement. Humectage de la couche de peinture. Suppression de la couche de peinture. Retrait et entassement des restes générés. Charge des restes générés dans le camion ou la benne.
Critère de métré de projet: Surface mesurée selon documentation graphique du Projet.
Critère de mesure de l'ouvrage: On mesurera la surface réellement exécutée selon les spécifications du Projet.

| Code | U | Désignation | Quantité | Prix | Montant |
|---|---|---|---|---|---|
| mo074 | h | Ouvrier professionnel II/OP peintre. (main-d'œuvre) | 0.204 | 3.42 | 0.70 |
| % | % | Coûts directs complémentaires | 2 % | 0.70 | 0.01 |
|  |  | Coûts directs |  |  | 0.71 |
