# Préparation d'une surface en béton par projection d'eau sous pression

- Propriété du fichier: CYPE INGENIEROS, S.A.
- Format: FIEBDC-3/2002
- Zone géographique: Maroc
- Devise: MAD
- Coûts indirects: 3.00 %
- Frais généraux: 13.00 %
- Bénéfice: 6.00 %
- TVA: 20.00 %

## E Enveloppe et finition extérieure

### EA Nettoyage, préparation et réparation

#### EAN Nettoyage

**EAN180** m² Préparation d'une surface en béton par projection d'eau sous pression, de 200 à 300 bar, de manière à supprimer tous les restes de saleté, de graisses et de poussière du support, en laissant le pore ouvert.
Préparation d'une surface en béton par projection d'eau sous pression, de 200 à 300 bar, de manière à supprimer tous les restes de saleté, de graisses et de poussière du support, en laissant le pore ouvert.
Inclut: Montage de la protection contre l'eau. Application mécanique du jet d'eau. Démontage de l'équipement. Nettoyage de la surface support. Ramassage de l'eau et des restes générés dans un réservoir de sédimentation. Charge du réservoir de sédimentation dans le camion ou la benne.
Critère de métré de projet: Surface mesurée selon documentation graphique du Projet.
Critère de mesure de l'ouvrage: On mesurera la surface réellement exécutée selon les spécifications du Projet.

| Code | U | Désignation | Quantité | Prix | Montant |
|---|---|---|---|---|---|
| mq08lch020a | h | Équipement de jet d'eau à pression. (matériel) | 0.106 | 41.96 | 4.45 |
| mq08gel010k | h | Groupe électrogène insonorisé, triphasé, de 45 kVA de puissance. (matériel) | 0.106 | 39.16 | 4.15 |
| mo112 | h | Ouvrier d'exécution I/OE2 construction. (main-d'œuvre) | 0.178 | 40.76 | 7.26 |
| mo113 | h | Ouvrier d'exécution I/OE1 construction. (main-d'œuvre) | 0.178 | 39.39 | 7.01 |
| % | % | Coûts directs complémentaires | 2 % | 22.87 | 0.46 |
|  |  | Coûts directs |  |  | 23.33 |
