# Préparation d'une surface en bois à repeindre

- Propriété du fichier: CYPE INGENIEROS, S.A.
- Format: FIEBDC-3/2002
- Zone géographique: Maroc
- Devise: MAD
- Coûts indirects: 3.00 %
- Frais généraux: 13.00 %
- Bénéfice: 6.00 %
- TVA: 20.00 %

## E Enveloppe et finition extérieure

### EA Nettoyage, préparation et réparation

#### EAP Préparation

**EAP010** m² Préparation d'une surface en bois à repeindre.
Préparation de surface en bois, avec des couches de peinture en bon état, par lavage de la surface avec de l'eau et du détergent pour supprimer la graisse et ponçage jusqu'à supprimer la couche brillante, pour le repeindre ensuite.
Inclut: Lavage avec de l'eau et du détergent. Récupération et élimination de l'eau de nettoyage. Ponçage de toute la surface. Nettoyage de la surface.
Critère pour le métré: Surface mesurée selon documentation graphique du Projet.
Critère pour le mémoire: On mesurera la surface réellement exécutée selon les spécifications du Projet.

| Code | U | Désignation | Quantité | Prix | Montant |
|---|---|---|---|---|---|
| mt27tlr010 | l | Détergent pour le nettoyage des graisses. (matériau) | 0.100 | 28.61 | 2.86 |
| op00dec010 |  | Décapeur. | 1.000 | 0.00 | 0.00 |
| op00cep010 |  | Varlope. | 1.000 | 0.00 | 0.00 |
| mo076 | h | Ouvrier professionnel II/OP peintre. (main-d'œuvre) | 0.121 | 51.29 | 6.21 |
| % | % | Frais de chantier des unités d'ouvrage | 2 % | 9.07 | 0.18 |
|  |  | Coûts directs |  |  | 9.25 |
