# Réparation d'un revêtement en mortier avec des défauts superficiels, avec du mortier acrylique

- Propriété du fichier: CYPE INGENIEROS, S.A.
- Format: FIEBDC-3/2002
- Zone géographique: Maroc
- Devise: MAD
- Coûts indirects: 3.00 %
- Frais généraux: 13.00 %
- Bénéfice: 6.00 %
- TVA: 20.00 %

## E Enveloppe et finition extérieure

### EA Nettoyage, préparation et réparation

#### EAR Réparation

**EAR020** m² Réparation d'un revêtement en mortier avec des défauts superficiels, avec du mortier acrylique.
Réparation d'un revêtement en mortier avec des défauts superficiels par application d'une couche de mortier de réparation et de nivellement superficiel, avec une résistance à la compression à 28 jours supérieure ou égale à 25 N/mm² et un module d'élasticité de 15000 N/mm², classe R3 selon NF EN 1504-3, Euroclasse A1 de réaction au feu, selon NF EN 13501-1, de 2 mm d'épaisseur moyenne, avec un rendement de 4 kg/m², pour ensuite réaliser la finition finale (non comprise dans ce prix). Comprend humectage préalable du support.
Inclut: Humectage du support. Application de la couche de mortier.
Critère pour le métré: Surface mesurée selon documentation graphique du Projet.
Critère pour le mémoire: On mesurera la surface réellement exécutée selon les spécifications du Projet.

| Code | U | Désignation | Quantité | Prix | Montant |
|---|---|---|---|---|---|
| mt28mrp040a | kg | Mortier de réparation et de nivellement superficiel, avec une résistance à la compression à 28 jours supérieure ou égale à 25 N/mm² et un module d'élasticité de 15000 N/mm², classe R3 selon NF EN 1504-3, Euroclasse A1 de réaction au feu, selon NF EN 13501-1, composé de ciments spéciaux, résines synthétiques et fumée de silice, pour réparation superficielle et finition des structures en béton. (matériau) | 4.000 | 13.99 | 55.96 |
| mo039 | h | Compagnon professionnel III/CP2 enduiseur. (main-d'œuvre) | 0.121 | 57.66 | 6.98 |
| mo111 | h | Ouvrier d'exécution I/OE2 enduiseur. (main-d'œuvre) | 0.121 | 50.76 | 6.14 |
| % | % | Frais de chantier des unités d'ouvrage | 2 % | 69.08 | 1.38 |
|  |  | Coûts directs |  |  | 70.46 |
