# Système "LEVANTINA" de bardage pour façade ventilée

- Propriété du fichier: CYPE INGENIEROS, S.A.
- Format: FIEBDC-3/2002
- Zone géographique: Maroc
- Devise: MAD
- Coûts indirects: 3.00 %
- Frais généraux: 13.00 %
- Bénéfice: 6.00 %
- TVA: 20.00 %

## E Enveloppe et finition extérieure

### EB Revêtements et bardages de parement

#### EBP Bardages ventilés en pierre naturelle

**EBP020** m² Système "LEVANTINA" de bardage pour façade ventilée, de 3 cm d'épaisseur, constitué de plaques de calcaire Marbella avec la qualité exigée par la méthode de classement de "LEVANTINA", finition bouchardée, de 60x40x3 cm, avec un rainurage longitudinal supérieur et inférieur dans chaque pièce, pour son appui sur profilés secondaires horizontaux en aluminium, assemblés à l'ossature principale verticale en aluminium, eux-mêmes fixés au parement support avec chevilles spéciales.
Fourniture et montage d'un système "LEVANTINA" de bardage pour façade ventilée, de 3 cm d'épaisseur, constitué de plaques de calcaire Marbella avec la qualité exigée par la méthode de classement de "LEVANTINA", finition bouchardée, de 60x40x3 cm, couleur blanc crémeux, avec un rainurage longitudinal supérieur et inférieur dans chaque pièce, pour son appui sur profilés secondaires horizontaux type ‘T’ en aluminium, assemblés à l'ossature principale verticale en aluminium, eux-mêmes fixés au parement support avec chevilles spéciales. Comprend l'implantation, fixations en acier inoxydable pour l'assemblage des profilés, clips de nivellement, mastic adhésif élastique, consoles métalliques de décrochage et de portance, les chutes et les ruptures, la réalisation de linteaux avec pièces spéciales de pierre naturelle fixées à l'ossature métallique; les appuis de fenêtres, les jambages et les mouchettes en pierre naturelle, la réalisation des rencontres et des points singuliers et le nettoyage final de la maçonnerie réalisée.
Inclut: Nettoyage et préparation de la surface support des ancrages. Implantation du détail des pièces et des points d'ancrage. Fixation des profilés principaux verticaux au support. Fixation des profilés secondaires horizontaux sur les profilés principaux verticaux. Préparation de la pierre naturelle. Fixation des plaques en pierre à l'ancrage. Réalisation de tous les travaux nécessaires pour la résolution des ouvertures. Aplomb, nivellement et alignement des plaques. Nettoyage final du parement.
Critère de métré de projet: Surface mesurée selon documentation graphique du Projet, sans dupliquer les coins ni les rencontres, en déduisant toutes les ouvertures.
Critère de mesure de l'ouvrage: On mesurera la surface réellement exécutée selon les spécifications du Projet, sans dupliquer les coins ni les rencontres, en déduisant toutes les ouvertures.

| Code | U | Désignation | Quantité | Prix | Montant |
|---|---|---|---|---|---|
| mt18lev020fb | m² | Plaque de calcaire Marbella avec la qualité exigée par la méthode de classement de "LEVANTINA", finition bouchardée, de 60x40x3 cm, couleur blanc crémeux, provenant de Zarcilla de Ramos, Murcia (Espagne); selon NF EN 1469. (matériau) | 1.070 | 668.49 | 715.28 |
| mt19paj140a7000 | m² | Sous-structure support pour bardage ventilé, du système d'ancrage longitudinal de pièces rainurées en pierre naturelle, insérables sur des pannes formées de profilés secondaires horizontaux type ‘T’ en aluminium, pour assembler avec les profilés principaux verticaux en aluminium, fixés à leur tour aux nez de dalles en béton de chaque étage (approximativement 3 m de hauteur libre) avec chevilles spéciales; comprend fixations en acier inoxydable pour assemblage les profilés, clips de nivellement, mastic adhésif élastique, consoles métalliques de soutien et consoles métalliques de rétention. (matériau) | 1.000 | 762.45 | 762.45 |
| op00ato010 |  | Tournevis. | 1.000 | 0.00 | 0.00 |
| op00sie030 |  | Scie à disque de diamant, pour table de travail, à coupe humide. | 1.000 | 0.00 | 0.00 |
| op00tal010 |  | Perceuse. | 1.000 | 0.00 | 0.00 |
| mo052 | h | Compagnon professionnel III/CP2 poseur de systèmes de façades préfabriqués. (main-d'œuvre) | 1.258 | 48.45 | 60.95 |
| mo099 | h | Ouvrier professionnel II/OP poseur de systèmes de façades préfabriqués. (main-d'œuvre) | 1.321 | 41.60 | 54.95 |
| % | % | Coûts directs complémentaires | 3 % | 1593.63 | 47.81 |
|  |  | Coûts directs |  |  | 1641.44 |
