# Système de bardage ventilé

- Propriété du fichier: CYPE INGENIEROS, S.A.
- Format: FIEBDC-3/2002
- Zone géographique: Maroc
- Coûts indirects: 3.00 %
- Frais généraux: 13.00 %
- Bénéfice: 6.00 %
- TVA: 16.00 %

## E Enveloppe et finition extérieure

### EB Bardages de parement

#### EBS Systèmes de bardages ventilés

**EBS100** m² Système de bardage ventilé, de 4 mm d'épaisseur de panneau composite "STRUGAL", de 660x4890x4 mm, formé de deux lames en alliage d'aluminium 3005-H44, de 0,5 mm d'épaisseur, avec laquage extérieur de couleur rouge RAL 3020, unies par un noyau de résines thermoplastiques, de 3 mm d'épaisseur, placé avec modulation vertical, via système STB-Remachado de fixation visible, avec rivets sur une sous-structure d'aluminium.
Inclut: Préparation des éléments de fixation préalablement incorporés à l'ouvrage. Implantation des axes verticaux et horizontaux des joints. Réalisation de tous les travaux nécessaires pour la résolution des ouvertures. Alignement, aplomb et nivellement du revêtement. Fixation définitive des pièces à la sous-structure support. Nettoyage final du parement.

| Code | U | Désignation | Quantité | Prix | Montant |
|---|---|---|---|---|---|
| mt12prs010eHa | m² | Panneau composite "STRUGAL", avec DIT de l'Institut Eduardo Torroja nº 553/10, de 660x4890x4 mm, formé de deux lames en alliage d'aluminium 3005-H44, de 0,5 mm d'épaisseur, avec laquage extérieur de couleur rouge RAL 3020, unies par un noyau de résines thermoplastiques, de 3 mm d'épaisseur, placé avec modulation vertical, via système STB-Remachado de fixation visible, avec rivets sur une sous-structure d'aluminium; comprend la partie proportionnelle de montants réalisés avec des profilés Omega SCH-1-59, ancrages SCH-2 pour fixation des montants au parement et profilé transversal d'union entre les montants SCR-3, qui forment la sous-structure sur laquelle sont fixés les panneaux. (matériau) | 1.050 | 135.94 | 142.74 |
| op00ato010 |  | Tournevis. | 1.000 | 0.00 | 0.00 |
| mo047 | h | Compagnon professionnel III/CP2 monteur de systèmes de façades préfabriqués. (main-d'œuvre) | 0.669 | 3.85 | 2.58 |
| mo090 | h | Ouvrier professionnel II/OP monteur de systèmes de façades préfabriqués. (main-d'œuvre) | 0.669 | 3.42 | 2.29 |
| % | % | Coûts directs complémentaires | 3 % | 147.61 | 4.43 |
|  |  | Coûts directs |  |  | 152.04 |
