# Jambage en béton polymère à surface polie

- Propriété du fichier: CYPE INGENIEROS, S.A.
- Format: FIEBDC-3/2002
- Zone géographique: Maroc
- Devise: MAD
- Coûts indirects: 3.00 %
- Frais généraux: 13.00 %
- Bénéfice: 6.00 %
- TVA: 20.00 %

## E Enveloppe et finition extérieure

### EC Éléments complémentaires de façade

#### ECJ Jambages

**ECJ010** m Jambage en béton polymère à surface polie, couleur à choisir, de 175x20 mm, avec ancrage métallique en acier inoxydable et grave adhérée à la surface sur sa face inférieure; mise en place avec du mortier-colle flexible et de grande adhérence, C2 S2 sur une couche de régularisation de mortier de ciment, confectionné sur chantier, avec adjuvant hydrofuge, dosage 1:3, sur lequel on introduit les ancrages métalliques; et scellage des joints entre pièces et des assemblages avec les murs, avec mastic de polyuréthane, application préalable de l'apprêt.
Jambage en béton polymère à surface polie, couleur à choisir, de 175x20 mm, avec ancrage métallique en acier inoxydable et grave adhérée à la surface sur sa face inférieure; mise en place avec du mortier-colle flexible et de grande adhérence, C2 S2 sur une couche de régularisation de mortier de ciment, confectionné sur chantier, avec adjuvant hydrofuge, dosage 1:3, sur lequel on introduit les ancrages métalliques; et scellage des joints entre pièces et des assemblages avec les murs, avec mastic de polyuréthane, application préalable de l'apprêt.
Inclut: Implantation des pièces. Découpe des pièces. Mise en place de règles et de fils d'aplomb fixés au mur. Mise en place et à l'aplomb, nivellement et alignement. Scellage des joints et nettoyage.
Critère de métré de projet: Longueur mesurée par son plus grand développement linéaire, selon documentation graphique du Projet.
Critère de mesure de l'ouvrage: On mesurera, par son plus grand développement linéaire, la longueur réellement exécutée selon les spécifications du Projet, y compris la longueur qui pourrait être perdue dans les onglets.

| Code | U | Désignation | Quantité | Prix | Montant |
|---|---|---|---|---|---|
| mt08aaa010a | m³ | Eau. (matériau) | 0.006 | 16.81 | 0.10 |
| mt01arg005a | t | Sable de carrière, pour mortier confectionné sur le chantier. (matériau) | 0.007 | 177.47 | 1.24 |
| mt08cem000a | kg | Ciment gris en sacs. (matériau) | 2.250 | 1.22 | 2.75 |
| mt08adt010 | kg | Adjuvant hydrofuge pour imperméabilisation des mortiers ou des bétons. (matériau) | 0.045 | 13.45 | 0.61 |
| mt20wwa040 | kg | Mortier-colle flexible et de grande adhérence, C2 S2, selon NF EN 12004. (matériau) | 3.000 | 5.32 | 15.96 |
| mt20rhl020u | m | Jambage en béton polymère à surface polie, couleur à choisir, de 175x20 mm, avec ancrage métallique en acier inoxydable et grave adhérée à la surface sur sa face inférieure, fournie en pièces jusqu'à 2,6 m de longueur. (matériau) | 1.050 | 196.85 | 206.69 |
| mt20wwa025 | m | Profil en mousse de polyéthylène, de 6 mm de diamètre, pour remplissage des joints. (matériau) | 1.750 | 4.15 | 7.26 |
| mt20wwa035 | U | Pot d'apprêt pour mastics (250 cm³). (matériau) | 0.051 | 56.93 | 2.90 |
| mt20wwa030 | U | Pot de mastic de polyuréthane imperméable (310 cm³). (matériau) | 0.101 | 77.90 | 7.87 |
| mq06hor010 | h | Bétonnière. (matériel) | 0.006 | 13.53 | 0.08 |
| op00amo010 |  | Rectifieuse ou scie radiale. | 1.000 | 0.00 | 0.00 |
| mo020 | h | Compagnon professionnel III/CP2 construction. (main-d'œuvre) | 0.386 | 47.69 | 18.41 |
| mo113 | h | Ouvrier d'exécution I/OE1 construction. (main-d'œuvre) | 0.438 | 41.24 | 18.06 |
| % | % | Frais de chantier des unités d'ouvrage | 2 % | 281.93 | 5.64 |
|  |  | Coûts directs |  |  | 287.57 |
