# Revêtement de rive de plancher avec rive de plancher de plaque d'aluminium laqué de couleur blanche, avec 60 microns d'épaisseur minimale de film sec, 1,5 mm d'épaisseur et 40 cm de développement

- Propriété du fichier: CYPE INGENIEROS, S.A.
- Format: FIEBDC-3/2002
- Zone géographique: Maroc
- Coûts indirects: 3.00 %
- Frais généraux: 13.00 %
- Bénéfice: 6.00 %
- TVA: 20.00 %

## E Enveloppe et finition extérieure

### EC Éléments complémentaires de façade

#### ECP Abouts de planchers

**ECP010** m Revêtement de rive de plancher avec rive de plancher de plaque d'aluminium laqué de couleur blanche, avec 60 microns d'épaisseur minimale de film sec, 1,5 mm d'épaisseur et 40 cm de développement.
Réalisation d'un revêtement de rive de plancher avec rive de plancher de plaque d'aluminium laqué de couleur blanche, avec 60 microns d'épaisseur minimale de film sec, 1,5 mm d'épaisseur et 40 cm de développement, placées avec adhésif résine époxy. Comprend la régularisation de la surface support avec du mortier de ciment, confectionné sur chantier, avec additif hydrofuge, dosage 1:3, réalisation des joints entre les pièces et aux rencontres avec d'autres matériaux, et scellage de ceux-ci avec adhésif en froid.
Inclut: Implantation des pièces. Mise en place, aplomb, nivellement et alignement. Scellage des joints et nettoyage.
Critère de métré de projet: Longueur moyenne par son plus grand développement linéaire, selon documentation graphique du Projet.
Critère de mesure de l'ouvrage: On mesurera, par son plus grand développement linéaire, la longueur réellement exécutée selon les spécifications du Projet, y compris la longueur qui pourrait être perdue dans les onglets.

| Code | U | Désignation | Quantité | Prix | Montant |
|---|---|---|---|---|---|
| mt08aaa010a | m³ | Eau. (matériau) | 0.006 | 1.55 | 0.01 |
| mt01arg005a | t | Sable de carrière, pour mortier préparé sur chantier. (matériau) | 0.006 | 16.29 | 0.10 |
| mt08cem000a | kg | Ciment gris en sacs. (matériau) | 1.776 | 0.11 | 0.20 |
| mt08adt010 | kg | Additif hydrofuge pour imperméabilisation des mortiers ou des bétons. (matériau) | 0.036 | 1.24 | 0.04 |
| mt26aab010ad | m | Tube carré de profil creux en acier laminé à froid de 40x40x1,5 mm, monté en atelier. (matériau) | 1.000 | 3.09 | 3.09 |
| mt26aaa022 | U | Répercussion, par m de rive de plancher, d'éléments de fixation sur béton: chevilles à expansion en acier, vis spéciales et pâte chimique. (matériau) | 1.000 | 2.69 | 2.69 |
| mt20wwa010 | kg | Adhésif résine époxy. (matériau) | 0.400 | 5.71 | 2.28 |
| mt20ffm010m | m | Rive de plancher de plaque d'aluminium laqué de couleur blanche, avec 60 microns d'épaisseur minimale de film sec, 1,5 mm d'épaisseur et 40 cm de développement. (matériau) | 1.050 | 12.93 | 13.58 |
| mt20wwa021 | m | Scellé avec adhésif en froid spécial pour métaux. (matériau) | 2.800 | 1.17 | 3.28 |
| mq06hor010 | h | Bétonnière. (matériel) | 0.006 | 1.23 | 0.01 |
| mo020 | h | Compagnon professionnel III/CP2 construction. (main-d'œuvre) | 0.428 | 46.88 | 20.06 |
| mo113 | h | Ouvrier d'exécution I/OE1 construction. (main-d'œuvre) | 0.494 | 39.17 | 19.35 |
| % | % | Coûts directs complémentaires | 2 % | 64.69 | 1.29 |
|  |  | Coûts directs |  |  | 65.98 |
