# Jalousie fixe avec fixations d'aluminium et lames orientables réalisées avec stratifié compact haute pression (HPL) Meteon FR "TRESPA"

- Propriété du fichier: CYPE INGENIEROS, S.A.
- Format: FIEBDC-3/2002
- Zone géographique: Maroc
- Devise: MAD
- Coûts indirects: 3.00 %
- Frais généraux: 13.00 %
- Bénéfice: 6.00 %
- TVA: 20.00 %

## E Enveloppe et finition extérieure

### EF Fermetures et protections solaires

#### EFJ Jalousies à lames

**EFJ060** m² Jalousie fixe avec fixations d'aluminium et lames orientables réalisées avec stratifié compact haute pression (HPL) Meteon FR "TRESPA", de 13 mm d'épaisseur, montée avec ancrage mécanique avec douilles en nylon et vis en acier.
Jalousie fixe avec lames orientables réalisées avec stratifié compact haute pression (HPL) Meteon FR "TRESPA", de 13 mm d'épaisseur, 1200 mm de largeur maximale, texture satinée: SATIN et finition Wood Decors NW01 Loft Grey, placées sur sous-structure composée de faces en aluminium, axes pivots en acier inoxydable et cadre tubulaire laqué. Comprend les platines pour fixation par vissage dans des parois maçonnées avec douilles en nylon et vis en acier, l'élaboration en atelier, et l'ajustement final sur chantier.
Inclut: Implantation. Présentation et nivellement. Résolution des unions de la sous-structure aux parements. Montage des éléments complémentaires.
Critère de métré de projet: Surface mesurée selon documentation graphique du Projet, en déduisant les ouvertures de surface supérieure à 3 m².
Critère de mesure de l'ouvrage: On mesurera la surface réellement exécutée selon les spécifications du Projet, en déduisant les ouvertures de surface supérieure à 3 m².

| Code | U | Désignation | Quantité | Prix | Montant |
|---|---|---|---|---|---|
| mt26aaa033a | U | Cheville avec douille en nylon et vis en acier galvanisé, à tête chanfreinée. (matériau) | 4.000 | 2.81 | 11.24 |
| mt12prt200ia | m² | Jalousie fixe à lames orientables réalisé avec stratifié compact haute pression (HPL) Meteon FR "TRESPA", type Wood Decors, finition NW01 Loft Grey, texture satinée Satin, Euroclasse B-s2, d0 de réaction au feu, à base de résines thermodurcissables et fibres de bois, avec surface décorative EBC (Electron Beam Curing). (matériau) | 1.000 | 2902.98 | 2902.98 |
| mq06hor010 | h | Bétonnière. (matériel) | 0.006 | 13.53 | 0.08 |
| op00ato010 |  | Tournevis. | 1.000 | 0.00 | 0.00 |
| mo018 | h | Compagnon professionnel III/CP2 menuisier PVC et métal. (main-d'œuvre) | 0.458 | 48.35 | 22.14 |
| mo059 | h | Ouvrier professionnel II/OP menuisier PVC et métal. (main-d'œuvre) | 0.458 | 43.47 | 19.91 |
| % | % | Frais de chantier des unités d'ouvrage | 2 % | 2956.35 | 59.13 |
|  |  | Coûts directs |  |  | 3015.48 |
