# Isolation thermique par l'extérieur, de mur manteau ventilé

- Propriété du fichier: CYPE INGENIEROS, S.A.
- Format: FIEBDC-3/2002
- Zone géographique: Maroc
- Devise: MAD
- Coûts indirects: 3.00 %
- Frais généraux: 13.00 %
- Bénéfice: 6.00 %
- TVA: 20.00 %

## E Enveloppe et finition extérieure

### EI Isolations extérieures

#### EIF Façades et murs mitoyens

**EIF020** m² Isolation thermique par l'extérieur, de mur manteau ventilé.
Isolation thermique par l'extérieur, de mur manteau ventilé, avec panneau rigide en laine minérale, selon NF EN 13162, non revêtu à double densité, de 80 mm d'épaisseur, résistance thermique 2,35 m²K/W, conductivité thermique 0,034 W/(mK). Mise en place: bord à bord, avec des fixations mécaniques.
Inclut: Implantation et découpe de l'isolant. Mise en place de l'isolant. Fixation de l'isolant. Résolution des points singuliers.
Critère pour le métré: Surface mesurée selon documentation graphique du Projet.
Critère pour le mémoire: On mesurera la surface réellement exécutée selon les spécifications du Projet.

| Code | U | Désignation | Quantité | Prix | Montant |
|---|---|---|---|---|---|
| mt16lra020agl | m² | Panneau rigide en laine minérale, selon NF EN 13162, non revêtu à double densité, de 80 mm d'épaisseur, résistance thermique 2,35 m²K/W, conductivité thermique 0,034 W/(mK), imperméable à l'eau de pluie, Euroclasse A1 de réaction au feu selon NF EN 13501-1, capacité d'absorption d'eau à court terme <=1 kg/m² et coefficient de résistance à la diffusion de la vapeur d'eau 1,3. (matériau) | 1.050 | 319.76 | 335.75 |
| mt16aaa020ab | U | Fixation mécanique pour panneaux isolants de laine minérale, placés directement sur la surface support. (matériau) | 4.000 | 2.74 | 10.96 |
| mo054 | h | Compagnon professionnel III/CP2 poseur d'isolants rigides ou flexibles. (main-d'œuvre) | 0.096 | 59.53 | 5.71 |
| mo101 | h | Ouvrier professionnel II/OP poseur d'isolants rigides ou flexibles. (main-d'œuvre) | 0.048 | 51.29 | 2.46 |
| % | % | Frais de chantier des unités d'ouvrage | 2 % | 354.88 | 7.10 |
|  |  | Coûts directs |  |  | 361.98 |
