# Caniveau réalisé "in situ" avec du mortier, dans le fond d'une double paroi d'étanchéité, pour la récupération de l'eau filtrée dans les murs partiellement étanches

- Propriété du fichier: CYPE INGENIEROS, S.A.
- Format: FIEBDC-3/2002
- Zone géographique: Maroc
- Devise: MAD
- Coûts indirects: 3.00 %
- Frais généraux: 13.00 %
- Bénéfice: 6.00 %
- TVA: 20.00 %

## E Enveloppe et finition extérieure

### EJ Étanchéité: drainages

#### EJM Murs de sous-sol

**EJM060** m Caniveau réalisé "in situ" avec du mortier, dans le fond d'une double paroi d'étanchéité, pour la récupération de l'eau filtrée dans les murs partiellement étanches.
Caniveau au pied d'un mur, de 100 mm de largeur et 100 mm de hauteur, dans le fond d'une double paroi d'étanchéité, réalisé "in situ" à l'aide d'une augmentation dans le plan d'appui de la paroi, de mortier de ciment, confectionné sur chantier, avec adjuvant hydrofuge, dosage 1:3, finition repassée, avec une pente minimale de 1%, pour la récupération de l'eau filtrée dans les murs partiellement étanches, et l'évacuation postérieure jusqu'au réseau d'assainissement du bâtiment. Comprend revêtement élastique, pour l'imperméabilisation du caniveau.
Critère d'évaluation économique: Le prix ne comprend ni la bouche d'écoulement ni le réseau d'évacuation.
Inclut: Nettoyage du support. Réalisation d'un caniveau avec du mortier. Application de l'imperméabilisant.
Critère pour le métré: Longueur mesurée selon documentation graphique du Projet.
Critère pour le mémoire: On mesurera la longueur réellement exécutée selon les spécifications du Projet.

| Code | U | Désignation | Quantité | Prix | Montant |
|---|---|---|---|---|---|
| mt08aaa010a | m³ | Eau. (matériau) | 0.006 | 17.79 | 0.11 |
| mt01arg005a | t | Sable de carrière, pour mortier confectionné sur le chantier. (matériau) | 0.022 | 190.71 | 4.20 |
| mt08cem000a | kg | Ciment gris en sacs. (matériau) | 6.750 | 1.29 | 8.71 |
| mt08adt010 | kg | Adjuvant hydrofuge pour imperméabilisation des mortiers ou des bétons. (matériau) | 0.135 | 14.23 | 1.92 |
| mt28rco010d | kg | Revêtement élastique, couleur rouge tuile, à base de copolymères acryliques en dispersion aqueuse, 1,35 g/cm³ de densité et 110-130 poises de viscosité Brookfield RVT à 20 °C. (matériau) | 1.000 | 46.29 | 46.29 |
| mq06hor010 | h | Bétonnière électrique avec une capacité de gâchage de 160 l. (matériel) | 0.012 | 30.11 | 0.36 |
| mo020 | h | Compagnon professionnel III/CP2 construction. (main-d'œuvre) | 0.365 | 57.66 | 21.05 |
| mo113 | h | Ouvrier d'exécution I/OE1 construction. (main-d'œuvre) | 0.365 | 48.31 | 17.63 |
| % | % | Frais de chantier des unités d'ouvrage | 2 % | 100.27 | 2.01 |
|  |  | Coûts directs |  |  | 102.28 |
